# Ancrage mécanique avec cheville à expansion d'acier galvanisé, de résistance à la corrosion élevée, pour fixation d'élément non structural sur béton

- Propriété du fichier: CYPE INGENIEROS, S.A.
- Format: FIEBDC-3/2002
- Zone géographique: République du Congo
- Coûts indirects: 3.00 %
- Frais généraux: 13.00 %
- Bénéfice: 6.00 %
- TVA: 18.00 %

**GXM020** U Ancrage mécanique avec cheville à expansion d'acier galvanisé, de résistance à la corrosion élevée, pour fixation d'élément non structural sur béton.
Ancrage mécanique avec cheville à expansion d'acier galvanisé, de résistance à la corrosion élevée, pour fixation d'élément non structural sur béton. Comprend l'implantation, la réalisation d'un trou et le nettoyage avec de l'air sous pression, insertion de l'ancrage dans la perforation, l'application de la paire de serrage avec clé dynamométrique pour l'expansion de l'ancrage et le nettoyage des restes.
Inclut: Implantation de la position de l'ancrage. Réalisation du trou. Nettoyage de la poussière à l'intérieur du trou. Introduction de l'ancrage. Application du couple de serrage avec une clé dynamométrique. Nettoyage des restes.
Critère de métré de projet: Nombre d'unités prévues, selon documentation graphique du Projet.
Critère de mesure de l'ouvrage: On mesurera le nombre d'unités réellement exécutées selon les spécifications du Projet.

| Code | U | Désignation | Quantité | Prix | Montant |
|---|---|---|---|---|---|
| mt26aaa025a | U | Ancrage mécanique avec cheville à expansion d'acier galvanisé, de résistance à la corrosion élevée. (matériau) | 1.000 | 4.52 | 4.52 |
| mo113 | h | Ouvrier d'exécution I/OE1 construction. (main-d'œuvre) | 0.053 | 1.00 | 0.05 |
| % | % | Coûts directs complémentaires | 2 % | 4.57 | 0.09 |
|  |  | Coûts directs |  |  | 4.66 |
