# Chapeau de conduit de ventilation pour réservoir de combustible liquide

- Propriété du fichier: CYPE Ingenieros S.A.
- Format: FIEBDC-3/2016
- Logiciel: Générateur de prix de la construction. CYPE Ingenieros, S.A.
- Date: 05/04/2022
- Zone géographique: République du Congo
- Devise: XAF
- Coûts indirects: 3 %
- Frais généraux: 13 %
- Bénéfice: 6 %
- TVA: 18 %

## T Équipements techniques

### TC ECS et chauffage

#### TCQ Combustibles liquides

**TCQ180** U Chapeau de conduit de ventilation pour réservoir de combustible liquide.
Casquette de conduit de ventilation pour réservoir de combustible liquide, type champignon, de 2", placé par assemblage vissée. Totalement monté, connecté et testé.
Inclut: Implantation. Connexion du chapeau au conduit de ventilation.
Critère pour le métré: Nombre d'unités prévues, selon documentation graphique du Projet.
Critère pour le mémoire: On mesurera le nombre d'unités réellement exécutées selon les spécifications du Projet.

| Code | U | Désignation | Quantité | Prix | Montant |
|---|---|---|---|---|---|
| mt38dep030d | U | Chapeau type champignon, en laiton, avec grille coupe-feu, à visser, de 2". (matériau) | 1 | 6663.16 | 6663.160 |
| mo004 | h | Compagnon professionnel III/CP2 chauffagiste. (main-d'œuvre) | 0.127 | 1813.59 | 230.326 |
| mo103 | h | Ouvrier professionnel II/OP chauffagiste. (main-d'œuvre) | 0.127 | 1128.54 | 143.325 |
| % | % | Frais de chantier des unités d'ouvrage | 2 % | 7036.811 | 140.736 |
|  |  | Coûts directs |  |  | 7177.547 |
