# Luminaire encastré pour hôpital

- Propriété du fichier: CYPE Ingenieros S.A.
- Format: FIEBDC-3/2016
- Logiciel: Générateur de prix de la construction. CYPE Ingenieros, S.A.
- Date: 05/04/2022
- Zone géographique: République du Congo
- Devise: XAF
- Coûts indirects: 3 %
- Frais généraux: 13 %
- Bénéfice: 6 %
- TVA: 18 %

## T Équipements techniques

### TE Éclairage

#### TEI Équipements intérieurs

**TEI020** U Luminaire encastré pour hôpital.
Luminaire rectangulaire pour hôpital, de plafond, en tôle d'acier, finition thermo-émaillée, de couleur blanche finition mate, avec traitement antibactérien, non réglable, de 45 W, alimentation à 220/240 V et 50-60 Hz, de 297x1197x102 mm, avec lampe LED, température de couleur 4000 K, optique constitué de réflecteur à rendement élevé, faisceau de lumière extensif 85°, diffuseur microprismatique à haute transparence, fermeture optique avec verre de sécurité trempé, cadre de recouvrement en aluminium extrudé, taux d'éblouissement unifié inférieur à 19, indice de reproduction chromatique supérieure à 80, flux lumineux 4708 lumens, degré de protection IP65, avec système de fixation et barrettes de dominos. Installation encastrée.
Critère d'évaluation économique: Le prix ne comprend pas les travaux auxiliaires de maçonnerie pour installations.
Inclut: Implantation. Montage, connexion et contrôle de son bon fonctionnement.
Critère pour le métré: Nombre d'unités prévues, selon documentation graphique du Projet.
Critère pour le mémoire: On mesurera le nombre d'unités réellement exécutées selon les spécifications du Projet.

| Code | U | Désignation | Quantité | Prix | Montant |
|---|---|---|---|---|---|
| mt34lle185ba | U | Luminaire rectangulaire pour hôpital, de plafond, en tôle d'acier, finition thermo-émaillée, de couleur blanche finition mate, avec traitement antibactérien, non réglable, de 45 W, alimentation à 220/240 V et 50-60 Hz, de 297x1197x102 mm, avec lampe LED, température de couleur 4000 K, optique constitué de réflecteur à rendement élevé, faisceau de lumière extensif 85°, diffuseur microprismatique à haute transparence, fermeture optique avec verre de sécurité trempé, cadre de recouvrement en aluminium extrudé, taux d'éblouissement unifié inférieur à 19, indice de reproduction chromatique supérieure à 80, flux lumineux 4708 lumens, degré de protection IP65, avec système de fixation et barrettes de dominos, à encastrer. (matériau) | 1 | 540346 | 540346.000 |
| mo003 | h | Compagnon professionnel III/CP2 électricien. (main-d'œuvre) | 0.312 | 1813.59 | 565.840 |
| mo102 | h | Ouvrier professionnel II/OP électricien. (main-d'œuvre) | 0.312 | 1128.54 | 352.104 |
| % | % | Frais de chantier des unités d'ouvrage | 2 % | 541263.944 | 10825.279 |
|  |  | Coûts directs |  |  | 552089.223 |
