# Luminaire circulaire de plafond Downlight

- Propriété du fichier: CYPE Ingenieros S.A.
- Format: FIEBDC-3/2016
- Logiciel: Générateur de prix de la construction. CYPE Ingenieros, S.A.
- Date: 06/07/2021
- Zone géographique: République du Congo
- Devise: XAF
- Coûts indirects: 3 %
- Frais généraux: 13 %
- Bénéfice: 6 %
- TVA: 18 %

## T Équipements techniques

### TE Éclairage

#### TEI Équipements intérieurs

**TEI050** U Luminaire circulaire de plafond Downlight, de 250 mm de diamètre, pour 2 lampes fluorescentes TC-D de 18 W; avec cadre extérieur et corps intérieur d'aluminium injecté, finition laquée, de couleur blanche; réflecteur en aluminium de haute pureté et ballast magnétique; protection IP20 et isolation classe F. Installation encastrée. Comprend les lampes.

| Code | U | Désignation | Quantité | Prix | Montant |
|---|---|---|---|---|---|
| mt34lam030aa | U | Luminaire circulaire de plafond Downlight, de 250 mm de diamètre, pour 2 lampes fluorescentes TC-D de 18 W; avec cadre extérieur et corps intérieur d'aluminium injecté, finition laquée, de couleur blanche; réflecteur en aluminium de haute pureté et ballast magnétique; protection IP20 et isolation classe F. (matériau) | 1 | 70123.2 | 70123.200 |
| mt34tuf020n | U | Lampe fluorescente compacte TC-D de 18 W. (matériau) | 2 | 3737.36 | 7474.720 |
| mo003 | h | Compagnon professionnel III/CP2 électricien. (main-d'œuvre) | 0.524 | 1501.17 | 786.613 |
| mo102 | h | Ouvrier professionnel II/OP électricien. (main-d'œuvre) | 0.524 | 932.99 | 488.887 |
| % | % | Frais de chantier des unités d'ouvrage | 2 % | 78873.420 | 1577.468 |
|  |  | Coûts directs |  |  | 80450.888 |

## Ressources

**mt34lam030aa** U Luminaire circulaire de plafond Downlight
Données techniques: Coût énergétique 636.624 MJ; Émission de CO2 16.914 kg
Déchets:
- emballage: re150101 Emballages en papier et en carton. (composant de déchet); quantité 0.12 kg; Code CED 15 01 01; Masse de l'élément 1 kg; Volume 0.001333 m3
- emballage: re170203 Plastique. (composant de déchet); quantité 0.06 kg; Code CED 17 02 03; Masse de l'élément 1 kg; Volume 0.001667 m3
