# Luminaire circulaire de plafond Downlight

- Propriété du fichier: CYPE Ingenieros S.A.
- Format: FIEBDC-3/2016
- Logiciel: Générateur de prix de la construction. CYPE Ingenieros, S.A.
- Date: 06/07/2021
- Zone géographique: République du Congo
- Devise: XAF
- Coûts indirects: 3 %
- Frais généraux: 13 %
- Bénéfice: 6 %
- TVA: 18 %

## T Équipements techniques

### TE Éclairage

#### TEI Équipements intérieurs

**TEI050** U Luminaire circulaire de plafond Downlight, de 260 mm de diamètre et 100 mm de hauteur, pour 2 lampes fluorescentes compactes triples TC-TEL de 42 W; arc enjoliveur d'aluminium injecté, finition thermo-émaillée, de couleur blanche; réflecteur en aluminium avec finition spéculaire; protection IP20 et isolation classe F. Installation encastrée. Comprend les lampes.

| Code | U | Désignation | Quantité | Prix | Montant |
|---|---|---|---|---|---|
| mt34lyd030p | U | Luminaire circulaire de plafond Downlight, de 260 mm de diamètre et 100 mm de hauteur, pour 2 lampes fluorescentes compactes triples TC-TEL de 42 W; arc enjoliveur d'aluminium injecté, finition thermo-émaillée, de couleur blanche; réflecteur en aluminium avec finition spéculaire; protection IP20 et isolation classe F. (matériau) | 1 | 93087.3 | 93087.300 |
| mt34tuf020v | U | Lampe fluorescente compacte TC-TEL de 42 W. (matériau) | 2 | 7499.81 | 14999.620 |
| mo003 | h | Compagnon professionnel III/CP2 électricien. (main-d'œuvre) | 0.524 | 1501.17 | 786.613 |
| mo102 | h | Ouvrier professionnel II/OP électricien. (main-d'œuvre) | 0.524 | 932.99 | 488.887 |
| % | % | Frais de chantier des unités d'ouvrage | 2 % | 109362.420 | 2187.248 |
|  |  | Coûts directs |  |  | 111549.668 |

## Ressources

**mt34lyd030p** U Luminaire circulaire de plafond Downlight
Données techniques: Coût énergétique 637.273 MJ; Émission de CO2 16.958 kg
Déchets:
- emballage: re150101 Emballages en papier et en carton. (composant de déchet); quantité 0.135 kg; Code CED 15 01 01; Masse de l'élément 1 kg; Volume 0.001333 m3
- emballage: re170203 Plastique. (composant de déchet); quantité 0.068 kg; Code CED 17 02 03; Masse de l'élément 1 kg; Volume 0.001667 m3
