# Luminaire carré Downlight à haute efficacité énergétique

- Propriété du fichier: CYPE Ingenieros S.A.
- Format: FIEBDC-3/2016
- Logiciel: Générateur de prix de la construction. CYPE Ingenieros, S.A.
- Date: 06/07/2021
- Zone géographique: République du Congo
- Devise: XAF
- Coûts indirects: 3 %
- Frais généraux: 13 %
- Bénéfice: 6 %
- TVA: 18 %

## T Équipements techniques

### TE Éclairage

#### TEI Équipements intérieurs

**TEI050** U Luminaire carré Downlight à haute efficacité énergétique, de 210x210x140 mm, pour 2 lampes fluorescentes compactes triples TC-Tr Eco de 17 W, avec verre de protection transparent; cadre extérieur d'aluminium injecté, finition mate, de couleur blanche; corps intérieur en tôle d'acier, finition thermo-émaillée, de couleur blanche; réflecteur asymétrique d'aluminium; système d'ancrage; protection IP20 et isolation classe F. Installation encastrée. Comprend les lampes.

| Code | U | Désignation | Quantité | Prix | Montant |
|---|---|---|---|---|---|
| mt34ode380d | U | Luminaire carré Downlight à haute efficacité énergétique, de 210x210x140 mm, pour 2 lampes fluorescentes compactes triples TC-Tr Eco de 17 W, avec verre de protection transparent; cadre extérieur d'aluminium injecté, finition mate, de couleur blanche; corps intérieur en tôle d'acier, finition thermo-émaillée, de couleur blanche; réflecteur asymétrique d'aluminium; système d'ancrage; protection IP20 et isolation classe F, à encastrer. (matériau) | 1 | 104996 | 104996.000 |
| mt34tuf020D | U | Lampe fluorescente compacte TC-Tr Eco de 17 W. (matériau) | 2 | 13210.4 | 26420.800 |
| mo003 | h | Compagnon professionnel III/CP2 électricien. (main-d'œuvre) | 0.524 | 1501.17 | 786.613 |
| mo102 | h | Ouvrier professionnel II/OP électricien. (main-d'œuvre) | 0.524 | 932.99 | 488.887 |
| % | % | Frais de chantier des unités d'ouvrage | 2 % | 132692.300 | 2653.846 |
|  |  | Coûts directs |  |  | 135346.146 |

## Ressources

**mt34ode380d** U Luminaire carré Downlight à haute efficacité énergétique
Données techniques: Coût énergétique 466.025 MJ; Émission de CO2 13.283 kg
Déchets:
- emballage: re150101 Emballages en papier et en carton. (composant de déchet); quantité 0.144 kg; Code CED 15 01 01; Masse de l'élément 1 kg; Volume 0.001333 m3
- emballage: re170203 Plastique. (composant de déchet); quantité 0.072 kg; Code CED 17 02 03; Masse de l'élément 1 kg; Volume 0.001667 m3
