# Déviation d'une ligne frigorifique constituée d'ensemble de deux collecteurs

- Propriété du fichier: CYPE Ingenieros S.A.
- Format: FIEBDC-3/2016
- Logiciel: Générateur de prix de la construction. CYPE Ingenieros, S.A.
- Date: 06/07/2021
- Zone géographique: République du Congo
- Devise: XAF
- Coûts indirects: 3 %
- Frais généraux: 13 %
- Bénéfice: 6 %
- TVA: 18 %

## T Équipements techniques

### TV Climatisation et ventilation

#### TVI Système Mitsubishi Heavy Industries à débit de réfrigérant variable

**TVI100** U Déviation d'une ligne frigorifique constituée d'ensemble de deux collecteurs, un pour la ligne de liquide et un autre pour la ligne de gaz, de 6 sorties chacun, système air-air multisplit avec débit variable de réfrigérant, modèle KIT-BMHEAD61801 "MITSUBISHI HEAVY INDUSTRIES", avec une capacité maximale d'unités intérieures connectées en aval dont la somme des indices de capacité est supérieure ou égale à 180 et inférieure à 370.

| Code | U | Désignation | Quantité | Prix | Montant |
|---|---|---|---|---|---|
| mt42mhi540f | U | Ensemble de deux collecteurs, un pour la ligne de liquide et un autre pour la ligne de gaz, de 6 sorties chacun, système air-air multisplit avec débit variable de réfrigérant, modèle KIT-BMHEAD61801 "MITSUBISHI HEAVY INDUSTRIES", avec une capacité maximale d'unités intérieures connectées en aval dont la somme des indices de capacité est supérieure ou égale à 180 et inférieure à 370. (matériau) | 1 | 291799 | 291799.000 |
| mo005 | h | Compagnon professionnel III/CP2 installateur de climatisation. (main-d'œuvre) | 0.066 | 1501.17 | 99.077 |
| mo104 | h | Ouvrier professionnel II/OP installateur de climatisation. (main-d'œuvre) | 0.066 | 932.99 | 61.577 |
| % | % | Frais de chantier des unités d'ouvrage | 2 % | 291959.654 | 5839.193 |
|  |  | Coûts directs |  |  | 297798.847 |
