# Déviation d'une ligne frigorifique constituée de trois collecteurs Refnet

- Propriété du fichier: CYPE INGENIEROS, S.A.
- Format: FIEBDC-3/2002
- Zone géographique: République du Congo
- Coûts indirects: 3.00 %
- Frais généraux: 13.00 %
- Bénéfice: 6.00 %
- TVA: 18.00 %

**TVK160** U Déviation d'une ligne frigorifique constituée de trois collecteurs Refnet, un pour la ligne de liquide, un pour la ligne de décharge de gaz et un pour la ligne de succion de gaz, de 8 sorties chacune, modèle KHRQ23M29H "DAIKIN".
Fourniture et installation de déviation d'une ligne frigorifique constituée de trois collecteurs Refnet, un pour la ligne de liquide, un pour la ligne de décharge de gaz et un pour la ligne de succion de gaz, de 8 sorties chacune, modèle KHRQ23M29H "DAIKIN". Totalement montée et connectée.
Inclut: Connexion.
Critère de métré de projet: Nombre d'unités prévues, selon documentation graphique du Projet.
Critère de mesure de l'ouvrage: On mesurera le nombre d'unités réellement exécutées selon les spécifications du Projet.

| Code | U | Désignation | Quantité | Prix | Montant |
|---|---|---|---|---|---|
| mt42dai604a | U | Ensemble de trois collecteurs Refnet, un pour la ligne de liquide, un pour la ligne de décharge de gaz et un pour la ligne de succion de gaz, de 8 sorties chacune, pour système VRV (Volume de Réfrigérant Variable) avec récupération de chaleur, modèle KHRQ23M29H "DAIKIN", avec indice maximum de connexion des unités intérieure de 289. (matériau) | 1.000 | 494.52 | 494.52 |
| mo005 | h | Compagnon professionnel III/CP2 installateur de climatisation. (main-d'œuvre) | 0.063 | 1.71 | 0.11 |
| mo104 | h | Ouvrier professionnel II/OP installateur de climatisation. (main-d'œuvre) | 0.063 | 1.04 | 0.07 |
| % | % | Coûts directs complémentaires | 2 % | 494.70 | 9.89 |
|  |  | Coûts directs |  |  | 504.59 |
