# Clapet de non retour, métallique, de 400 mm de diamètre, pour empêcher l'entrée des odeurs et des courants d'air et empêcher les fuites de chauffage lorsque l'extracteur ne fonctionne pas

- Propriété du fichier: CYPE INGENIEROS, S.A.
- Format: FIEBDC-3/2002
- Zone géographique: République du Congo
- Devise: XAF
- Coûts indirects: 3.00 %
- Frais généraux: 13.00 %
- Bénéfice: 6.00 %
- TVA: 18.00 %

**TVM100** U Clapet de non retour, métallique, de 400 mm de diamètre, pour empêcher l'entrée des odeurs et des courants d'air et empêcher les fuites de chauffage lorsque l'extracteur ne fonctionne pas.
Clapet de non retour, métallique, de 400 mm de diamètre, pour empêcher l'entrée des odeurs et des courants d'air et empêcher les fuites de chauffage lorsque l'extracteur ne fonctionne pas.
Inclut: Implantation. Mise en place. Connexion des conduits. Contrôle de son bon fonctionnement.
Critère de métré de projet: Nombre d'unités prévues, selon documentation graphique du Projet.
Critère de mesure de l'ouvrage: On mesurera le nombre d'unités réellement exécutées selon les spécifications du Projet.

| Code | U | Désignation | Quantité | Prix | Montant |
|---|---|---|---|---|---|
| mt32exp030kk | U | Clapet de non retour, métallique, de 400 mm de diamètre. (matériau) | 1.000 | 43064.96 | 43064.96 |
| mo011 | h | Compagnon professionnel III/CP2 monteur. (main-d'œuvre) | 0.330 | 1466.63 | 483.99 |
| mo080 | h | Ouvrier professionnel II/OP monteur. (main-d'œuvre) | 0.330 | 908.13 | 299.68 |
| % | % | Frais de chantier des unités d'ouvrage | 2 % | 43848.63 | 876.97 |
|  |  | Coûts directs |  |  | 44725.60 |
