# Équipement air-eau, pompe à chaleur aérothermique, pour production d'E.C.S. et chauffage

- Propriété du fichier: CYPE Ingenieros S.A.
- Format: FIEBDC-3/2016
- Logiciel: Générateur de prix de la construction. CYPE Ingenieros, S.A.
- Date: 10/04/2024
- Zone géographique: République du Congo
- Devise: XAF
- Coûts indirects: 3 %
- Frais généraux: 13 %
- Bénéfice: 6 %
- TVA: 18 %

## T Équipements techniques

### TV Climatisation et ventilation

#### TVP PAC et roof-top

**TVP130** U Équipement air-eau, pompe à chaleur aérothermique, pour production d'E.C.S. et chauffage.
Équipement air-eau pompe à chaleur aérothermique, pour production d'E.C.S. et chauffage, constitué d'unité extérieure pompe à chaleur, pour gaz R-32, avec compresseur swing, alimentation monophasée (230V/50Hz), puissance calorifique 4,6 kW, et consommation électrique 1,26 kW, avec température de bulbe sec de l'air extérieur 7°C et température de sortie de l'eau de l'unité intérieure 45°C, puissance calorifique 4,3 kW, COP 5,1 et consommation électrique 0,84 kW, avec température de bulbe sec de l'air extérieur 7°C et température de sortie de l'eau de l'unité intérieure 35°C, et, avec température de bulbe sec de l'air extérieur 35°C et température de sortie de l'eau de l'unité intérieure 7°C, et, avec température de bulbe sec de l'air extérieur 35°C et température de sortie de l'eau de l'unité intérieure 18°C, puissance sonore 58 dBA, dimensions 740x884x388 mm, poids 58,5 kg, diamètre de connexion du tuyau de gaz 5/8", diamètre de connexion du tuyau de liquide 1/4", intervalle de fonctionnement de température de l'air extérieur en chauffage de -25 à 25°C, intervalle de fonctionnement de température de l'air extérieur en production d'E.C.S., en combinaison avec unité intérieure, de -25 à 35°C, classe d'efficacité énergétique en chauffage A+++; unité intérieure, pour gaz R-32, avec ballon échangeur d'E.C.S. de 180 l, dimensions 1650x595x625 mm, pression sonore 28 dBA, poids 131 kg, classe d'efficacité énergétique en E.C.S. A+, profil de consommation L, couleur blanche, résistance électrique d'appui de kW, intervalle de température de sortie d'eau pour chauffage depuis 25 jusqu'à 65°C, intervalle de température de sortie d'E.C.S. depuis 25 jusqu'à 70°C. Totalement montée, connectée et mise en marche par l'entreprise installatrice pour le contrôle de son bon fonctionnement.
Critère d'évaluation économique: Le prix ne comprend pas les éléments antivibratoires de sol.
Inclut: Implantation de l'unité. Mise en place et fixation de l'unité et de ses accessoires. Connecté aux réseaux de conduction d'eau, électrique et de récupération des condensats. Mise en marche.
Critère pour le métré: Nombre d'unités prévues, selon documentation graphique du Projet.
Critère pour le mémoire: On mesurera le nombre d'unités réellement exécutées selon les spécifications du Projet.

| Code | U | Désignation | Quantité | Prix | Montant |
|---|---|---|---|---|---|
| mt42dai347a | U | Unité extérieure pompe à chaleur, pour gaz R-32, avec compresseur swing, alimentation monophasée (230V/50Hz), puissance calorifique 4,6 kW, et consommation électrique 1,26 kW, avec température de bulbe sec de l'air extérieur 7°C et température de sortie de l'eau de l'unité intérieure 45°C, puissance calorifique 4,3 kW, COP 5,1 et consommation électrique 0,84 kW, avec température de bulbe sec de l'air extérieur 7°C et température de sortie de l'eau de l'unité intérieure 35°C, et, avec température de bulbe sec de l'air extérieur 35°C et température de sortie de l'eau de l'unité intérieure 7°C, et, avec température de bulbe sec de l'air extérieur 35°C et température de sortie de l'eau de l'unité intérieure 18°C, puissance sonore 58 dBA, dimensions 740x884x388 mm, poids 58,5 kg, diamètre de connexion du tuyau de gaz 5/8", diamètre de connexion du tuyau de liquide 1/4", intervalle de fonctionnement de température de l'air extérieur en chauffage de -25 à 25°C, intervalle de fonctionnement de température de l'air extérieur en production d'E.C.S., en combinaison avec unité intérieure, de -25 à 35°C, classe d'efficacité énergétique en chauffage A+++. (matériau) | 1 | 2013260.37 | 2013260.370 |
| mt42dai390a | U | Unité intérieure, pour gaz R-32, avec ballon échangeur d'E.C.S. de 180 l, dimensions 1650x595x625 mm, pression sonore 28 dBA, poids 131 kg, classe d'efficacité énergétique en E.C.S. A+, profil de consommation L, couleur blanche, résistance électrique d'appui de kW, intervalle de température de sortie d'eau pour chauffage depuis 25 jusqu'à 65°C, intervalle de température de sortie d'E.C.S. depuis 25 jusqu'à 70°C. (matériau) | 1 | 4502335.76 | 4502335.760 |
| mt37sve010e | U | Vanne à sphère en laiton nickelé à visser de 1 1/4". (matériau) | 2 | 14676.32 | 29352.640 |
| mt37sve010d | U | Vanne à sphère en laiton nickelé à visser de 1". (matériau) | 2 | 10629.73 | 21259.460 |
| mo005 | h | Compagnon professionnel III/CP2 installateur de climatisation. (main-d'œuvre) | 2.327 | 2446.3 | 5692.540 |
| mo104 | h | Ouvrier professionnel II/OP installateur de climatisation. (main-d'œuvre) | 2.327 | 1523.45 | 3545.068 |
| % | % | Frais de chantier des unités d'ouvrage | 2 % | 6575445.838 | 131508.917 |
|  |  | Coûts directs |  |  | 6706954.755 |

## Ressources

**mt42dai347a** U Unité extérieure pompe à chaleur
Données techniques: Coût énergétique 2589.119 MJ; Émission de CO2 149.459 kg
Déchets:
- emballage: re150101 Emballages en papier et en carton. (composant de déchet); quantité 2.309 kg; Code CED 15 01 01; Masse de l'élément 1 kg; Volume 0.001333 m3
- emballage: re170201 Bois. (composant de déchet); quantité 0.623 kg; Code CED 17 02 01; Masse de l'élément 1 kg; Volume 0.000909 m3

**mt37sve010e** U Vanne à sphère en laiton nickelé à visser de 1 1/4"
Données techniques: Coût énergétique 1282.649 MJ; Émission de CO2 86.201 kg
Déchets:
- emballage: re150101 Emballages en papier et en carton; quantité 0.072 kg

**mt37sve010d** U Vanne à sphère en laiton nickelé à visser de 1"
Données techniques: Coût énergétique 843.399 MJ; Émission de CO2 56.701 kg
Déchets:
- emballage: re150101 Emballages en papier et en carton; quantité 0.072 kg
