# Lampadaire pour éclairage routier

- Propriété du fichier: CYPE INGENIEROS, S.A.
- Format: FIEBDC-3/2002
- Zone géographique: République du Congo
- Devise: XAF
- Coûts indirects: 3.00 %
- Frais généraux: 13.00 %
- Bénéfice: 6.00 %
- TVA: 18.00 %

## A VRD et aménagements extérieurs

### AE Éclairage extérieur

#### AEL Lampadaires

**AEL040** U Lampadaire pour éclairage routier.
Lampadaire pour éclairage routier composé de mât troncoconique en acier galvanisé de 3 mm d'épaisseur, de 3000 mm de hauteur, finition peinte, avec boîte de connexion et de protection, avec fusibles, conducteur isolé en cuivre pour 0,6/1 kV de 2x2,5 mm², prise de terre avec piquet, regard de branchement et dérivation de 40x40x60 cm, avec cadre et tampon en fonte; et luminaire en fonte d'aluminium, finition laquée de couleur grise, réglable, de 20 W, facteur de puissance supérieur à 0,95, de 514x130x250 mm, avec 8 LED SMD 5050, température de couleur 3000 K, indice de reproduction chromatique supérieure à 80, taux d'éblouissement unifié inférieur à 12, flux lumineux 2380 lumens, avec degrés de protection IP66 et IK10.
Critère d'évaluation économique: Le prix ne comprend ni l'excavation des fondations ni la réalisation de la fondation.
Inclut: Implantation. Fixation de la colonne. Montage, connexion et contrôle de son bon fonctionnement.
Critère pour le métré: Nombre d'unités prévues, selon documentation graphique du Projet.
Critère pour le mémoire: On mesurera le nombre d'unités réellement exécutées selon les spécifications du Projet.

| Code | U | Désignation | Quantité | Prix | Montant |
|---|---|---|---|---|---|
| mt34www020 | U | Regard de branchement et dérivation de 40x40x60 cm, avec cadre et tampon en fonte. (matériau) | 1.000 | 64631.43 | 64631.43 |
| mt34www040 | U | Boîte de connexion et de protection, avec fusibles. (matériau) | 1.000 | 5256.22 | 5256.22 |
| mt34www050 | m | Conducteur isolé en cuivre pour 0,6/1 kV de 2x2,5 mm². (matériau) | 4.000 | 367.32 | 1469.28 |
| mt35ttc010f | m | Conducteur de cuivre nu, de 35 mm². (matériau) | 2.000 | 6266.31 | 12532.62 |
| mt35tte010a | U | Électrode pour réseau de prise de terre cuivré avec 300 µm, fabriqué en acier, de 14 mm de diamètre et de 1,5 m de longueur. (matériau) | 1.000 | 13678.16 | 13678.16 |
| mt34xes010a | U | Mât troncoconique en acier galvanisé de 3 mm d'épaisseur, de 3000 mm de hauteur, finition peinte. Selon NF EN 40-5. (matériau) | 1.000 | 124181.56 | 124181.56 |
| mt34ena270aaa | U | Luminaire en fonte d'aluminium, finition laquée de couleur grise, réglable, de 20 W, facteur de puissance supérieur à 0,95, de 514x130x250 mm, avec 8 LED SMD 5050, température de couleur 3000 K, indice de reproduction chromatique supérieure à 80, taux d'éblouissement unifié inférieur à 12, flux lumineux 2380 lumens, avec degrés de protection IP66 et IK10, à fixer sur un support de 59 mm de diamètre. (matériau) | 1.000 | 200984.95 | 200984.95 |
| mq04cag010c | h | Camion grue jusqu'à 12 t de charge maximale. (matériel) | 0.170 | 32003.19 | 5440.54 |
| mo003 | h | Compagnon professionnel III/CP2 électricien. (main-d'œuvre) | 0.813 | 2446.30 | 1988.84 |
| mo102 | h | Ouvrier professionnel II/OP électricien. (main-d'œuvre) | 0.813 | 1523.45 | 1238.56 |
| % | % | Frais de chantier des unités d'ouvrage | 2 % | 431402.16 | 8628.04 |
|  |  | Coûts directs |  |  | 440030.20 |
