# Lèche-mur

- Propriété du fichier: CYPE INGENIEROS, S.A.
- Format: FIEBDC-3/2002
- Zone géographique: République du Congo
- Devise: XAF
- Coûts indirects: 3.00 %
- Frais généraux: 13.00 %
- Bénéfice: 6.00 %
- TVA: 18.00 %

## A VRD et aménagements extérieurs

### AE Éclairage extérieur

#### AEM Lèches-murs

**AEM010** U Lèche-mur.
Lèche-mur constitué luminaire orientable, de 280x60x530 mm, de 125,6 W, alimentation à 220/240 V et 50-60 Hz, avec lampe LED non remplaçable, température de couleur 4000 K, avec corps d'aluminium injecté, finition laquée, couleur noire finition texturisée avec diffuseur en verre trempé, faisceau de lumière intensif asymétrique et rotule en acier inoxydable pour angles compris entre 90° et -30° par rapport au plan horizontal, indice de reproduction chromatique supérieure à 80, flux lumineux 16060 lumens, degrés de protection IP66 et IK07, et isolation classe I.
Inclut: Implantation. Montage, connexion et contrôle de son bon fonctionnement.
Critère pour le métré: Nombre d'unités prévues, selon documentation graphique du Projet.
Critère pour le mémoire: On mesurera le nombre d'unités réellement exécutées selon les spécifications du Projet.

| Code | U | Désignation | Quantité | Prix | Montant |
|---|---|---|---|---|---|
| mt34dlg010sd | U | Luminaire orientable, de 280x60x530 mm, de 125,6 W, alimentation à 220/240 V et 50-60 Hz, avec lampe LED non remplaçable, température de couleur 4000 K, avec corps d'aluminium injecté, finition laquée, couleur noire finition texturisée avec diffuseur en verre trempé, faisceau de lumière intensif asymétrique et rotule en acier inoxydable pour angles compris entre 90° et -30° par rapport au plan horizontal, indice de reproduction chromatique supérieure à 80, flux lumineux 16060 lumens, degrés de protection IP66 et IK07, et isolation classe I. (matériau) | 1.000 | 627094.56 | 627094.56 |
| mo003 | h | Compagnon professionnel III/CP2 électricien. (main-d'œuvre) | 0.348 | 2446.30 | 851.31 |
| mo102 | h | Ouvrier professionnel II/OP électricien. (main-d'œuvre) | 0.348 | 1523.45 | 530.16 |
| % | % | Frais de chantier des unités d'ouvrage | 2 % | 628476.03 | 12569.52 |
|  |  | Coûts directs |  |  | 641045.55 |
