# Projecteur avec lampe LED

- Propriété du fichier: CYPE INGENIEROS, S.A.
- Format: FIEBDC-3/2002
- Zone géographique: République du Congo
- Devise: XAF
- Coûts indirects: 3.00 %
- Frais généraux: 13.00 %
- Bénéfice: 6.00 %
- TVA: 18.00 %

## A VRD et aménagements extérieurs

### AE Éclairage extérieur

#### AEP Projecteurs

**AEP020** U Projecteur avec lampe LED.
Projecteur, non réglable, de 400x59x320 mm, de 200 W, alimentation à 220/240 V et 50-60 Hz, avec lampe LED non remplaçable, température de couleur 4000 K, avec corps en aluminium, finition laquée couleur blanche, faisceau de lumière extensif 120° et diffuseur en verre trempé, taux d'éblouissement unifié inférieur à 19, indice de reproduction chromatique supérieure à 80, flux lumineux 21661 lumens, degré de protection IP65 et isolation classe I.
Inclut: Implantation. Montage, connexion et contrôle de son bon fonctionnement.
Critère pour le métré: Nombre d'unités prévues, selon documentation graphique du Projet.
Critère pour le mémoire: On mesurera le nombre d'unités réellement exécutées selon les spécifications du Projet.

| Code | U | Désignation | Quantité | Prix | Montant |
|---|---|---|---|---|---|
| mt34rlg010Pe | U | Projecteur, non réglable, de 400x59x320 mm, de 200 W, alimentation à 220/240 V et 50-60 Hz, avec lampe LED non remplaçable, température de couleur 4000 K, avec corps en aluminium, finition laquée couleur blanche, faisceau de lumière extensif 120° et diffuseur en verre trempé, taux d'éblouissement unifié inférieur à 19, indice de reproduction chromatique supérieure à 80, flux lumineux 21661 lumens, degré de protection IP65 et isolation classe I, avec support. (matériau) | 1.000 | 154853.06 | 154853.06 |
| mo003 | h | Compagnon professionnel III/CP2 électricien. (main-d'œuvre) | 0.348 | 2446.30 | 851.31 |
| mo102 | h | Ouvrier professionnel II/OP électricien. (main-d'œuvre) | 0.348 | 1523.45 | 530.16 |
| % | % | Frais de chantier des unités d'ouvrage | 2 % | 156234.53 | 3124.69 |
|  |  | Coûts directs |  |  | 159359.22 |
