# Remblai à l'arrière, avec granulats recyclés

- Propriété du fichier: CYPE INGENIEROS, S.A.
- Format: FIEBDC-3/2002
- Zone géographique: République du Congo
- Devise: XAF
- Coûts indirects: 3.00 %
- Frais généraux: 13.00 %
- Bénéfice: 6.00 %
- TVA: 18.00 %

## A VRD et aménagements extérieurs

### AT Terrassement

#### ATR Remblais et compactages

**ATR070** m³ Remblai à l'arrière, avec granulats recyclés.
Remblai à l'arrière d'un mur en béton, avec granulat recyclé mixte de béton et matériau céramique de 40 à 80 mm de diamètre, et compactage en couches successives de 30 cm d'épaisseur maximale avec rouleau vibrant à guidage manuel.
Inclut: Transport et déchargement du matériau de remblai sur site. Extension du matériau de remblai en couches d'épaisseurs uniformes. Compactage.
Critère pour le métré: Volume moyen sur les sections théoriques de l'excavation, selon documentation graphique du Projet.
Critère pour le mémoire: On mesurera le volume réellement exécuté selon les spécifications du Projet, sans inclure les augmentations par excès d'excavation non autorisés.

| Code | U | Désignation | Quantité | Prix | Montant |
|---|---|---|---|---|---|
| mt01aro010p | t | Granulat recyclé mixte de béton et matériau céramique, de granulométrie comprise entre 40 et 80 mm, fourni par camion. (matériau) | 2.000 | 5996.14 | 11992.28 |
| mq04dua020b | h | Dumper à décharge frontale de 2 t de charge utile. (matériel) | 0.060 | 5066.94 | 304.02 |
| mo113 | h | Ouvrier d'exécution I/OE1 construction. (main-d'œuvre) | 0.073 | 1468.69 | 107.21 |
| % | % | Frais de chantier des unités d'ouvrage | 2 % | 12403.51 | 248.07 |
|  |  | Coûts directs |  |  | 12651.58 |
