# Corniche de façade, en polystyrène expansé

- Propriété du fichier: CYPE INGENIEROS, S.A.
- Format: FIEBDC-3/2002
- Zone géographique: République du Congo
- Devise: XAF
- Coûts indirects: 3.00 %
- Frais généraux: 13.00 %
- Bénéfice: 6.00 %
- TVA: 18.00 %

## E Enveloppe et finition extérieure

### EC Éléments complémentaires de façade

#### ECR Corniches

**ECR030** m Corniche de façade, en polystyrène expansé.
Corniche de façade, en polystyrène expansé, avec recouvrement de mortier acrylique, de 117x130 mm; fixée avec ancrage chimique composé de résine et tige filetée en acier galvanisé qualité 5.8, avec écrou et rondelle, de 12 mm de diamètre; et scellement des joints entre pièces et des assemblages avec les murs avec un adhésif à base de polyuréthane.
Critère d'évaluation économique: Le prix ne comprend pas le revêtement.
Inclut: Préparation de la surface d'appui. Implantation des pièces. Découpe des pièces. Réalisation des ancrages. Mise en place, aplomb, nivellement et alignement des pièces. Scellement des joints. Réparation des éventuelles imperfections causées pendant son installation. Ponçage des joints. Nettoyage.
Critère pour le métré: Longueur mesurée aux axes, selon documentation graphique du Projet.
Critère pour le mémoire: On mesurera, aux axes, la longueur réellement exécutée selon les spécifications du Projet.

| Code | U | Désignation | Quantité | Prix | Montant |
|---|---|---|---|---|---|
| mt26aaq010c | U | Ancrage chimique composé de résine et tige filetée en acier galvanisé qualité 5.8, selon NF EN ISO 898-1; avec écrou et rondelle, de 12 mm de diamètre. (matériau) | 1.600 | 3334.05 | 5334.48 |
| mt20mhe010a | m | Corniche de façade, en polystyrène expansé, avec recouvrement de mortier acrylique, de 117x130 mm, fournie en pièces jusqu'à 1,22 m de longueur. (matériau) | 1.050 | 22090.92 | 23195.47 |
| mt20wwa031 | U | Cartouche de 310 cm³ d' adhésif à base de polyuréthane, imperméable. (matériau) | 0.250 | 15017.51 | 3754.38 |
| mt28mop310ma | kg | Mortier acrylique, couleur blanche, composé de résines acryliques, pigments minéraux et additifs organiques et inorganiques, antimoisissure, perméable à la vapeur d'eau et avec résistance au vieillissement, à la contamination urbaine et aux rayons UV, pour revêtement dans les parements extérieurs. (matériau) | 0.100 | 2573.96 | 257.40 |
| op00amo010 |  | Rectifieuse ou scie radiale. | 1.000 | 0.00 | 0.00 |
| op00tal010 |  | Perceuse. | 1.000 | 0.00 | 0.00 |
| mo020 | h | Compagnon professionnel III/CP2 construction. (main-d'œuvre) | 0.290 | 2380.68 | 690.40 |
| mo113 | h | Ouvrier d'exécution I/OE1 construction. (main-d'œuvre) | 0.581 | 1468.69 | 853.31 |
| % | % | Frais de chantier des unités d'ouvrage | 2 % | 34085.44 | 681.71 |
|  |  | Coûts directs |  |  | 34767.15 |
