# Revêtement extérieur de façade, de plaques de plâtre. Système "PLACO"

- Propriété du fichier: CYPE INGENIEROS, S.A.
- Format: FIEBDC-3/2002
- Zone géographique: République du Congo
- Devise: XAF
- Coûts indirects: 3.00 %
- Frais généraux: 13.00 %
- Bénéfice: 6.00 %
- TVA: 18.00 %

## E Enveloppe et finition extérieure

### EL Façades légères

#### ELL Revêtement extérieur de plaques de plâtre

**ELL010** m² Revêtement extérieur de façade, de plaques de plâtre. Système "PLACO".
Revêtement extérieur de façade, en plaques de plâtre Glasroc X 13. Système "PLACO", constitué de: PLAQUES: plaques de plâtre GM-FH1 / NF EN 15283-2 - 1200 / 2800 / 12,5 / à bords longitudinaux amincis, Glasroc X 13 "PLACO"; IMPERMÉABILISATION: écran hautement perméable à la vapeur d'eau, imperméable à l'eau de pluie, Placotherm Estándar, fixée à la structure métallique légère autoportante; REVÊTEMENT: couche de base de maille de renfort CMALL 160 enrobée entre deux couches de mortier polymérique à prestations élevées renforcé avec des fibres, Placotherm Base, couleur blanche, composé de ciment blanc, charges minérales, résines hydrofuges redispersables, fibres et additifs spéciaux et couche de finition de mortier organique Webertene Advance XS "WEBER", couleur à choisir, gamme Estándar, finition goutte, avec une taille maximale de particule de 0,5 mm, à base de siloxanes, charges minérales, pigments résistants aux rayons UV, fongicides et additifs spéciaux sur impression régulatrice d'absorption Webertene Primer "WEBER". Comprend la visserie pour la fixation des plaques, les fixations pour l'ancrage des profilés, le mortier Placotherm Base et la bande CMALL 160 "PLACO", pour le traitement des joints entre plaques, le profilé en PVC avec maille en fibre de verre anti-alcalin, Perfil Esquinas "PLACO", pour arrêt d'angle et le ruban adhésif double face pour la fixation de l'écran hautement perméable à la vapeur d'eau.
Critère d'évaluation économique: Le prix ne comprend pas la structure métallique légère autoportante.
Inclut: Mise en place et fixation provisoire de l'imperméabilisation. Mise en place et vissage des plaques à la structure. Traitement des joints. Mise en place du profilé d'arrêt en angle. Extension de la couche de mortier base et mise en place de la maille. Application de la couche d'apprêt. Application de la couche de finition.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt15pdw100a | m | Ruban adhésif double face, avec adhésif acrylique, de 50 mm de largeur, avec résistance aux rayons UV, intervalle de température de travail de -20 à 100°C, fournie en rouleaux de 50 m de longueur. (matériau) | 1.700 | 928.42 | 1578.31 |
| mt15mvp010a | m | Écran hautement perméable à la vapeur d'eau imperméable à l'eau de pluie, Placotherm Estándar "PLACO", de 175 µm d'épaisseur et 60 g/m², de 0,01 m d'épaisseur de la couche d'air équivalente à la diffusion de la vapeur d'eau, selon NF EN 1931, étanchéité à l'eau classe W1 selon NF EN 1928, perméabilité à l'air 2 m³/h·m² à 50 Pa, (Euroclasse E de réaction au feu, selon NF EN 13501-1), fourni en rouleaux de 1,50x50 m, selon NF EN 13859-2. (matériau) | 1.050 | 2365.51 | 2483.79 |
| mt12plk010fembc | m² | Plaque de plâtre GM-FH1 / NF EN 15283-2 - 1200 / 2800 / 12,5 / à bords longitudinaux amincis, Glasroc X 13 "PLACO", constituée d'un noyau de plâtre revêtu sur les deux faces avec fibre de verre avec traitement hydrophobe. (matériau) | 1.020 | 19405.89 | 19794.01 |
| mt12plt040 | U | Vis autoforeuse en acier inoxydable Placotherm Integra "PLACO", avec tête hexagonale, de 25 mm de longueur. (matériau) | 24.000 | 55.23 | 1325.52 |
| mt28fvp010a | m | Bande à joint d'une maille en fibre de verre anti-alcalin, CMALL 160 "PLACO", de 160 g/m² de masse surfacique, de 100 mm de largeur et 0,52 mm d'épaisseur, fournie en rouleaux de 50 m de longueur. (matériau) | 2.100 | 256.47 | 538.59 |
| mt28mpp010a | kg | Mortier polymérique à prestations élevées renforcé avec des fibres, Placotherm Base, "PLACO", couleur blanche, composé de ciment blanc, charges minérales, résines hydrofuges redispersables, fibres et additifs spéciaux, à appliquer à la truelle, pour traitement des joints et rebouchage superficiel de plaques dans des systèmes Placotherm, type GP CSIII W2, selon NF EN 998-1. (matériau) | 4.600 | 762.56 | 3507.78 |
| mt28fvp040 | m | Profilé en PVC avec maille en fibre de verre anti-alcalin, Perfil Esquinas "PLACO", pour arrêt d'angle, fourni en barres de 2,5 m de longueur. (matériau) | 0.200 | 1196.84 | 239.37 |
| mt28fvp020a | m | Maille de renfort de fibre de verre anti-alcalin, CMALL 160 "PLACO", de 160 g/m² de masse surfacique, de 1,1 m de largeur et 0,52 mm d'épaisseur, fournie en rouleaux de 50 m de longueur. (matériau) | 1.100 | 2291.09 | 2520.20 |
| mt28pcc010c | l | Impression régulatrice d'absorption Webertene Primer "WEBER", couleur à choisir, gamme Estándar, à base de copolymères acryliques, charges minérales et additifs spéciaux, imperméable à l'eau de pluie et perméable à la vapeur d'eau. (matériau) | 0.450 | 5930.87 | 2668.89 |
| mt28esc090c | kg | Mortier organique Webertene Advance XS "WEBER", couleur à choisir, gamme Estándar, finition goutte, à base de siloxanes, charges minérales, pigments résistants aux rayons UV, fongicides et additifs spéciaux. Selon NF EN 15824. (matériau) | 1.500 | 3640.31 | 5460.47 |
| op00ato010 |  | Tournevis. | 1.000 | 0.00 | 0.00 |
| mo052 | h | Compagnon professionnel III/CP2 poseur de systèmes de façades préfabriqués. (main-d'œuvre) | 0.255 | 2446.30 | 623.81 |
| mo099 | h | Ouvrier professionnel II/OP poseur de systèmes de façades préfabriqués. (main-d'œuvre) | 0.151 | 1526.36 | 230.48 |
| % | % | Frais de chantier des unités d'ouvrage | 2 % | 40971.22 | 819.42 |
|  |  | Coûts directs |  |  | 41790.64 |
