# Porte coulissante pour garage, en acier galvanisé

- Propriété du fichier: CYPE INGENIEROS, S.A.
- Format: FIEBDC-3/2002
- Zone géographique: République du Congo
- Devise: XAF
- Coûts indirects: 3.00 %
- Frais généraux: 13.00 %
- Bénéfice: 6.00 %
- TVA: 18.00 %

## E Enveloppe et finition extérieure

### EM Menuiseries extérieures

#### EMG Portes de garages

**EMG030** U Porte coulissante pour garage, en acier galvanisé.
Porte coulissante suspendue à un vantail pour garage, formée de tôle pliée en acier galvanisé de texture cannelée, 350x250 cm, avec finition plastifié avec PVC (imitation au bois), avec ouverture automatique. Comprend le matériel de connexion électrique et équipement d'automatisme scellé sur l'ouvrage pour ouverture et fermeture automatique de porte.
Inclut: Mise en place et fixation des profils guides. Installation de la porte de garage. Montage du système d'ouverture. Montage du système d'actionnement. Connexion électrique. Révision et graissage des mécanismes et des guides. Mise en marche.
Critère pour le métré: Nombre d'unités prévues, selon documentation graphique du Projet.
Critère pour le mémoire: On mesurera le nombre d'unités réellement exécutées selon les spécifications du Projet.

| Code | U | Désignation | Quantité | Prix | Montant |
|---|---|---|---|---|---|
| mt26pgc010u | U | Porte coulissante suspendue à un vantail pour garage, formée de tôle pliée en acier galvanisé de texture cannelée, 350x250 cm, avec finition plastifié avec PVC (imitation au bois), système de glissement pendu, avec guide inférieur, pièces d'arrêt, couvre-guide, poignées, passeurs, serrure de contact, éléments de fixation à l'ouvrage et autres accessoires nécessaires. Selon NF EN 13241-1. (matériau) | 1.000 | 1765034.34 | 1765034.34 |
| mt26egm010hd | U | Équipement de motorisation pour ouverture et fermeture automatique, pour porte de garage coulissante allant jusqu'à 1000 kg. (matériau) | 1.000 | 461637.98 | 461637.98 |
| mt26egm012 | U | Accessoires (serrure, bouton-poussoir, émetteur, récepteur et photocellule) pour automatisation d'une porte de garage. (matériau) | 1.000 | 260739.97 | 260739.97 |
| op00ato010 |  | Tournevis. | 1.000 | 0.00 | 0.00 |
| op00tal010 |  | Perceuse. | 1.000 | 0.00 | 0.00 |
| op00amo010 |  | Rectifieuse ou scie radiale. | 1.000 | 0.00 | 0.00 |
| mo020 | h | Compagnon professionnel III/CP2 construction. (main-d'œuvre) | 0.784 | 2380.68 | 1866.45 |
| mo113 | h | Ouvrier d'exécution I/OE1 construction. (main-d'œuvre) | 0.784 | 1468.69 | 1151.45 |
| mo018 | h | Compagnon professionnel III/CP2 menuisier PVC et métal. (main-d'œuvre) | 1.829 | 2411.88 | 4411.33 |
| mo059 | h | Ouvrier professionnel II/OP menuisier PVC et métal. (main-d'œuvre) | 1.829 | 1529.26 | 2797.02 |
| mo003 | h | Compagnon professionnel III/CP2 électricien. (main-d'œuvre) | 5.806 | 2446.30 | 14203.22 |
| % | % | Frais de chantier des unités d'ouvrage | 2 % | 2511841.76 | 50236.84 |
|  |  | Coûts directs |  |  | 2562078.60 |
