# Habillage d'une poutre métallique, en maçonnerie de briques en terre cuite

- Propriété du fichier: CYPE INGENIEROS, S.A.
- Format: FIEBDC-3/2002
- Zone géographique: République du Congo
- Devise: XAF
- Coûts indirects: 3.00 %
- Frais généraux: 13.00 %
- Bénéfice: 6.00 %
- TVA: 18.00 %

## F Aménagements et finitions

### FD Doublages

#### FDR Habillages de poutres

**FDR010** m² Habillage d'une poutre métallique, en maçonnerie de briques en terre cuite.
Habillage d'une poutre métallique, par les deux faces de l'âme, réalisé avec maçonnerie de brique creuse en terre cuite (mahón), à revêtir, 29x14x4 cm, avec des joints de 10 mm d'épaisseur, placée avec du mortier de ciment confectionné sur chantier, avec 300 kg/m³ de ciment, couleur blanche, avec adjuvant hydrofuge, dosage 1:5, fourni en sacs, fini avec un enduit à vue de mortier de ciment, confectionné sur chantier, avec adjuvant hydrofuge, dosage 1:3, armé et renforcé avec une maille anti-alcalin.
Inclut: Préparation du mortier. Mise en place des briques, préalablement humidifiées, par rangées entières. Révision des joints et nettoyage. Mise en place de la maille. Application du mortier. Finition superficielle. Séchage du mortier.
Critère pour le métré: Surface construite, mesurée selon documentation graphique du Projet.
Critère pour le mémoire: On mesurera la surface réellement exécutée selon les spécifications du Projet.

| Code | U | Désignation | Quantité | Prix | Montant |
|---|---|---|---|---|---|
| mt04lcc010a | U | Brique creuse en terre cuite (mahón), à revêtir, 29x14x4 cm, pour utilisation en maçonnerie protégée (pièce en P), densité 860 kg/m³, selon NF EN 771-1. (matériau) | 23.000 | 183.10 | 4211.30 |
| mt08aaa010a | m³ | Eau. (matériau) | 0.010 | 1085.28 | 10.85 |
| mt01arg005a | t | Sable de carrière, pour mortier confectionné sur le chantier. (matériau) | 0.029 | 11724.58 | 340.01 |
| mt08cem041a | kg | Ciment blanc en sacs. (matériau) | 1.252 | 111.99 | 140.21 |
| mt08adt010 | kg | Adjuvant hydrofuge pour imperméabilisation des mortiers ou des bétons. (matériau) | 0.160 | 868.22 | 138.92 |
| mt08cem000a | kg | Ciment gris en sacs. (matériau) | 6.750 | 78.86 | 532.31 |
| mt09var030a | m² | Maille en fibre de verre tissée, avec imprégnation en PVC, de 10x10 mm de vide de maille, anti-alcalin, de 115 à 125 g/m² et 500 µm d'épaisseur, pour armer des enduits traditionnels, enduits de ciment et mortiers. (matériau) | 1.050 | 1121.46 | 1177.53 |
| mq06hor010 | h | Bétonnière électrique avec une capacité de gâchage de 160 l. (matériel) | 0.014 | 1683.71 | 23.57 |
| mo020 | h | Compagnon professionnel III/CP2 construction. (main-d'œuvre) | 1.161 | 2380.68 | 2763.97 |
| mo113 | h | Ouvrier d'exécution I/OE1 construction. (main-d'œuvre) | 1.119 | 1468.69 | 1643.46 |
| % | % | Frais de chantier des unités d'ouvrage | 2 % | 10982.13 | 219.64 |
|  |  | Coûts directs |  |  | 11201.77 |
