# Isolation acoustique au bruit aérien sur faux plafond, avec des panneaux en aggloméré de liège expansé

- Propriété du fichier: CYPE INGENIEROS, S.A.
- Format: FIEBDC-3/2002
- Zone géographique: République du Congo
- Devise: XAF
- Coûts indirects: 3.00 %
- Frais généraux: 13.00 %
- Bénéfice: 6.00 %
- TVA: 18.00 %

## F Aménagements et finitions

### FI Isolations intérieures

#### FIL Plafonds suspendus

**FIL020** m² Isolation acoustique au bruit aérien sur faux plafond, avec des panneaux en aggloméré de liège expansé.
Isolation acoustique au bruit aérien sur faux plafond, avec panneau en aggloméré de liège expansé, de 50 mm d'épaisseur, de 1000x500 mm, couleur noire, d'entre 105 et 125 kg/m³ de densité, résistance thermique 1,25 m²K/W, conductivité thermique 0,04 W/(mK), coefficient de résistance à la diffusion de la vapeur d'eau entre 7 et 14, Euroclasse E de réaction au feu, selon NF EN 13501-1, résistance à la compression >= 100 kPa.
Critère d'évaluation économique: Le prix ne comprend pas le faux plafond.
Inclut: Découpe et ajustement de l'isolant. Mise en place de l'isolant.
Critère pour le métré: Surface mesurée selon documentation graphique du Projet.
Critère pour le mémoire: On mesurera la surface réellement exécutée selon les spécifications du Projet.

| Code | U | Désignation | Quantité | Prix | Montant |
|---|---|---|---|---|---|
| mt16acs010oa | m² | Panneau en aggloméré de liège expansé, de 50 mm d'épaisseur, de 1000x500 mm, couleur noire, d'entre 105 et 125 kg/m³ de densité, résistance thermique 1,25 m²K/W, conductivité thermique 0,04 W/(mK), coefficient de résistance à la diffusion de la vapeur d'eau entre 7 et 14, Euroclasse E de réaction au feu, selon NF EN 13501-1, résistance à la compression >= 100 kPa; selon NF EN 13170. (matériau) | 1.050 | 16823.18 | 17664.34 |
| mo054 | h | Compagnon professionnel III/CP2 poseur d'isolants rigides ou flexibles. (main-d'œuvre) | 0.089 | 2446.30 | 217.72 |
| mo101 | h | Ouvrier professionnel II/OP poseur d'isolants rigides ou flexibles. (main-d'œuvre) | 0.089 | 1526.36 | 135.85 |
| % | % | Frais de chantier des unités d'ouvrage | 2 % | 18017.91 | 360.36 |
|  |  | Coûts directs |  |  | 18378.27 |
