# Isolation thermique d'origine végétale par l'intérieur de la couche extérieure, en façade double paroi en maçonnerie apparente

- Propriété du fichier: CYPE INGENIEROS, S.A.
- Format: FIEBDC-3/2002
- Zone géographique: République du Congo
- Devise: XAF
- Coûts indirects: 3.00 %
- Frais généraux: 13.00 %
- Bénéfice: 6.00 %
- TVA: 18.00 %

## F Aménagements et finitions

### FI Isolations intérieures

#### FIU Doublages

**FIU060** m² Isolation thermique d'origine végétale par l'intérieur de la couche extérieure, en façade double paroi en maçonnerie apparente.
Isolation thermique d'origine végétale par l'intérieur de la couche extérieure, en façade double paroi en maçonnerie apparente, constituée de panneau en aggloméré de coton recyclé, de 40 mm d'épaisseur, de 1200x400 mm, couleur noire, de 30 kg/m³ de densité, résistance thermique 1,08 m²K/W, conductivité thermique 0,037 W/(mK), coefficient de résistance à la diffusion de la vapeur d'eau 1, Euroclasse E de réaction au feu, selon NF EN 13501-1, résistance à la compression 10,46 kPa, placé bord à bord et avec des fixations mécaniques.
Inclut: Nettoyage et préparation de la surface du support. Implantation et découpe de l'isolant. Application du mortier. Mise en place de l'isolant. Fixation de l'isolant. Résolution des points singuliers.
Critère pour le métré: Surface mesurée selon documentation graphique du Projet.
Critère pour le mémoire: On mesurera la surface réellement exécutée selon les spécifications du Projet.

| Code | U | Désignation | Quantité | Prix | Montant |
|---|---|---|---|---|---|
| mt16aaa020mc | U | Fixation mécanique pour panneaux isolants d'aggloméré de coton, placés directement sur la surface support. (matériau) | 6.000 | 111.14 | 666.84 |
| mt16alg010bec | m² | Panneau en aggloméré de coton recyclé, de 40 mm d'épaisseur, de 1200x400 mm, couleur noire, de 30 kg/m³ de densité, résistance thermique 1,08 m²K/W, conductivité thermique 0,037 W/(mK), coefficient de résistance à la diffusion de la vapeur d'eau 1, Euroclasse E de réaction au feu, selon NF EN 13501-1, résistance à la compression 10,46 kPa. (matériau) | 1.050 | 4353.50 | 4571.18 |
| mo054 | h | Compagnon professionnel III/CP2 poseur d'isolants rigides ou flexibles. (main-d'œuvre) | 0.139 | 2446.30 | 340.04 |
| mo101 | h | Ouvrier professionnel II/OP poseur d'isolants rigides ou flexibles. (main-d'œuvre) | 0.139 | 1526.36 | 212.16 |
| % | % | Frais de chantier des unités d'ouvrage | 2 % | 5790.22 | 115.80 |
|  |  | Coûts directs |  |  | 5906.02 |
