# Banc en panneau phénolique HPL pour vestiaire

- Propriété du fichier: CYPE INGENIEROS, S.A.
- Format: FIEBDC-3/2002
- Zone géographique: République du Congo
- Devise: XAF
- Coûts indirects: 3.00 %
- Frais généraux: 13.00 %
- Bénéfice: 6.00 %
- TVA: 18.00 %

## F Aménagements et finitions

### FZ Zones communes

#### FZV Vestiaires

**FZV040** U Banc en panneau phénolique HPL pour vestiaire.
Banc double pour vestiaire avec dossier, portemanteaux, rangement supérieur et range-chaussures, de 1500 mm de longueur, 820 mm de profondeur et 1750 mm de hauteur, constitué de deux sièges à deux planches, deux dossiers à une planche, deux portemanteaux à une planche avec cinq portemanteaux métalliques, deux rangements supérieurs à deux planches et deux range-chaussures à une planche chacun, de planche phénolique HPL, couleur à choisir, de 150x13 mm de section, fixés à une structure tubulaire en acier, de 35x35 mm de section, peinte avec de la résine époxy/polyester couleur blanche. Comprend accessoires de montage. Totalement monté.
Inclut: Implantation. Montage et mise en place du banc.
Critère pour le métré: Nombre d'unités prévues, selon documentation graphique du Projet.
Critère pour le mémoire: On mesurera le nombre d'unités réellement mises en place selon les spécifications du Projet.

| Code | U | Désignation | Quantité | Prix | Montant |
|---|---|---|---|---|---|
| mt45bvg120b | U | Banc double pour vestiaire avec dossier, portemanteaux, rangement supérieur et range-chaussures, de 1500 mm de longueur, 820 mm de profondeur et 1750 mm de hauteur, constitué de deux sièges à deux planches, deux dossiers à une planche, deux portemanteaux à une planche avec cinq portemanteaux métalliques, deux rangements supérieurs à deux planches et deux range-chaussures à une planche chacun, de planche phénolique HPL, couleur à choisir, de 150x13 mm de section, fixés à une structure tubulaire en acier, de 35x35 mm de section, peinte avec de la résine époxy/polyester couleur blanche, y compris accessoires de montage. (matériau) | 1.000 | 529120.66 | 529120.66 |
| op00ato010 |  | Tournevis. | 1.000 | 0.00 | 0.00 |
| op00tal010 |  | Perceuse. | 1.000 | 0.00 | 0.00 |
| mo011 | h | Compagnon professionnel III/CP2 monteur. (main-d'œuvre) | 0.395 | 2446.30 | 966.29 |
| mo080 | h | Ouvrier professionnel II/OP monteur. (main-d'œuvre) | 0.395 | 1526.36 | 602.91 |
| % | % | Frais de chantier des unités d'ouvrage | 2 % | 530689.86 | 10613.80 |
|  |  | Coûts directs |  |  | 541303.66 |
