# Essai destructif de profilés laminés

- Propriété du fichier: CYPE INGENIEROS, S.A.
- Format: FIEBDC-3/2002
- Zone géographique: République du Congo
- Devise: XAF
- Coûts indirects: 3.00 %
- Frais généraux: 13.00 %
- Bénéfice: 6.00 %
- TVA: 18.00 %

## Q Contrôle de qualité et essais

### QM Structures métalliques

#### QMP Profilés laminés

**QMP010** U Essai destructif de profilés laminés.
Essais à réaliser en laboratoire accrédité dans le domaine technique correspondant, sur un échantillon de profilé laminé pour utilisation en structure métallique, pris sur site, pour la détermination des caractéristiques suivantes: pliage à 180°, selon NF EN ISO 7438; indice de résilience, selon NF EN 10045-1; analyse chimique d'un échantillon en acier, comprenant du carbone, de la silice, du phosphore, du soufre et du manganèse, selon NF EN 10036, ASTM E1019, ASTM E415, NF EN 24829-1, NF EN 24829-2 et NF EN 10071. Comprend le déplacement au site et le rapport des résultats.
Inclut: Déplacement sur chantier. Prise d'échantillons. Réalisation des essais. Rédaction d'un rapport des résultats des essais réalisés.
Critère pour le métré: Essai à réaliser, selon documentation du Plan de contrôle de qualité.

| Code | U | Désignation | Quantité | Prix | Montant |
|---|---|---|---|---|---|
| mt49des010 | U | Répercussion de déplacement sur site pour la prise d'échantillons. (matériau) | 1.000 | 647.19 | 647.19 |
| mt49pma020 | U | Prise sur chantier d'échantillons de profilé laminé de structure métallique, dont le poids ne dépasse pas 50 kg. (matériau) | 1.000 | 28004.04 | 28004.04 |
| mt49pma080 | U | Essai de pliage à 180° sur un échantillon de profilé laminé de structure métallique, selon NF EN ISO 7438. (matériau) | 1.000 | 21287.27 | 21287.27 |
| mt49pma090 | U | Essai pour déterminer l'indice de résilience d'un échantillon de profilé laminé de structure métallique, selon NF EN 10045-1. (matériau) | 1.000 | 16214.71 | 16214.71 |
| mt49pma140 | U | Analyse chimique d'un échantillon d'acier, comprenant du carbone (NF EN 10036, ASTM E1019 et ASTM E415), du silicium (NF EN 24829-1 et NF EN 24829-2), du phosphore (ASTM E415), du soufre (ASTM E1019 et ASTM E415) et du manganèse (NF EN 10071 et ASTM E415). (matériau) | 1.000 | 278719.77 | 278719.77 |
| mt49pma030 | U | Rapport des résultats des essais réalisés sur un échantillon de profilé laminé de structure métallique. (matériau) | 1.000 | 84012.12 | 84012.12 |
| % | % | Frais de chantier des unités d'ouvrage | 2 % | 428885.10 | 8577.70 |
|  |  | Coûts directs |  |  | 437462.80 |
