# Lavabo mural, en acier inoxydable

- Propriété du fichier: CYPE INGENIEROS, S.A.
- Format: FIEBDC-3/2002
- Zone géographique: République du Congo
- Devise: XAF
- Coûts indirects: 3.00 %
- Frais généraux: 13.00 %
- Bénéfice: 6.00 %
- TVA: 18.00 %

## T Équipements techniques

### TB Équipements sanitaires

#### TBL Lavabos

**TBL160** U Lavabo mural, en acier inoxydable.
Lavabo mural, en acier inoxydable AISI 304, avec finition satiné, de 1200x500 mm, à 2 bacs de 145 mm de hauteur et 360 mm de diamètre, équipé avec robinetterie temporisée, mélangeuse, mural, pour lavabo, finition chromée, mousseur, avec temps de flux de 30 secondes, débit de 8 l/min. Comprend le jeu de fixation et le silicone pour le scellement des joints.
Critère d'évaluation économique: Le prix ne comprend pas la bonde.
Inclut: Implantation. Mise en place et fixation de l'appareil. Montage de la robinetterie. Connexion aux réseaux d'eau froide et chaude. Contrôle de son bon fonctionnement. Scellement des joints.
Critère pour le métré: Nombre d'unités prévues, selon documentation graphique du Projet.
Critère pour le mémoire: On mesurera le nombre d'unités réellement mises en place selon les spécifications du Projet.

| Code | U | Désignation | Quantité | Prix | Montant |
|---|---|---|---|---|---|
| mt30lxp020kdb | U | Lavabo mural, en acier inoxydable AISI 304, avec finition satiné, de 1200x500 mm, à 2 bacs de 145 mm de hauteur et 360 mm de diamètre. (matériau) | 1.000 | 470012.43 | 470012.43 |
| mt31gmp020claM1 | U | Robinetterie temporisée, mélangeuse, mural, pour lavabo, finition chromée, mousseur, avec temps de flux de 30 secondes, débit de 8 l/min; y compris éléments de connexion et clapets de non retour. (matériau) | 1.000 | 218089.75 | 218089.75 |
| mt30www005 | U | Cartouche de 300 ml de silicone acide monocomposant, fongicide, pour le scellement des joints en milieux humides. (matériau) | 0.012 | 6411.64 | 76.94 |
| op00tal010 |  | Perceuse. | 1.000 | 0.00 | 0.00 |
| op00mar010 |  | Marteau. | 1.000 | 0.00 | 0.00 |
| op00ato010 |  | Tournevis. | 1.000 | 0.00 | 0.00 |
| mo008 | h | Compagnon professionnel III/CP2 plombier. (main-d'œuvre) | 1.509 | 2446.30 | 3691.47 |
| % | % | Frais de chantier des unités d'ouvrage | 2 % | 691870.59 | 13837.41 |
|  |  | Coûts directs |  |  | 705708.00 |
