# Robinetterie temporisée pour douche

- Propriété du fichier: CYPE INGENIEROS, S.A.
- Format: FIEBDC-3/2002
- Zone géographique: République du Congo
- Devise: XAF
- Coûts indirects: 3.00 %
- Frais généraux: 13.00 %
- Bénéfice: 6.00 %
- TVA: 18.00 %

## T Équipements techniques

### TB Équipements sanitaires

#### TBU Douches

**TBU010** U Robinetterie temporisée pour douche.
Robinetterie temporisée, installation encastrée constituée de robinet angulaire mural pour douche, mélangeur, possibilité de limiter la température, avec temps de flux de 30 secondes, débit de 8 l/min, finition chromée, sans vanne de vidange, pour mise en place encastrée. Comprend éléments de connexion, enjoliveur en acier inoxydable de 180x180 mm, boîte à encastrer de 70 mm de longueur et 160 mm de diamètre et clapet de non retour.
Critère d'évaluation économique: Le prix ne comprend pas la douche murale.
Inclut: Mise en place. Connexion et contrôle de son bon fonctionnement.
Critère pour le métré: Nombre d'unités prévues, selon documentation graphique du Projet.
Critère pour le mémoire: On mesurera le nombre d'unités réellement mises en place selon les spécifications du Projet.

| Code | U | Désignation | Quantité | Prix | Montant |
|---|---|---|---|---|---|
| mt31gmp210cmk | U | Robinet angulaire mural pour douche, mélangeur, possibilité de limiter la température, avec temps de flux de 30 secondes, débit de 8 l/min, finition chromée, sans vanne de vidange, pour mise en place encastrée; y compris éléments de connexion, enjoliveur en acier inoxydable de 180x180 mm, boîte à encastrer de 70 mm de longueur et 160 mm de diamètre et clapet de non retour. (matériau) | 1.000 | 259800.45 | 259800.45 |
| mt37www010 | U | Produits complémentaires pour installations de plomberie. (matériau) | 1.000 | 1224.41 | 1224.41 |
| mo008 | h | Compagnon professionnel III/CP2 plombier. (main-d'œuvre) | 0.232 | 2446.30 | 567.54 |
| % | % | Frais de chantier des unités d'ouvrage | 2 % | 261592.40 | 5231.85 |
|  |  | Coûts directs |  |  | 266824.25 |
