# Receveur de douche en porcelaine sanitaire

- Propriété du fichier: CYPE INGENIEROS, S.A.
- Format: FIEBDC-3/2002
- Zone géographique: République du Congo
- Devise: XAF
- Coûts indirects: 3.00 %
- Frais généraux: 13.00 %
- Bénéfice: 6.00 %
- TVA: 18.00 %

## T Équipements techniques

### TB Équipements sanitaires

#### TBU Douches

**TBU160** U Receveur de douche en porcelaine sanitaire.
Receveur de douche en porcelaine sanitaire, gamme haute, couleur, 75x75x8 cm, et siphon. Comprend le silicone pour le scellement des joints.
Critère d'évaluation économique: Le prix ne comprend pas la robinetterie.
Inclut: Implantation. Mise en place et fixation de l'appareil. Montage de la bonde. Connexion au réseau d'évacuation. Contrôle de son bon fonctionnement. Scellement des joints.
Critère pour le métré: Nombre d'unités prévues, selon documentation graphique du Projet.
Critère pour le mémoire: On mesurera le nombre d'unités réellement mises en place selon les spécifications du Projet.

| Code | U | Désignation | Quantité | Prix | Montant |
|---|---|---|---|---|---|
| mt30pps030z | U | Receveur de douche angulaire en porcelaine sanitaire, gamme haute, couleur, de 75x75x8 cm. (matériau) | 1.000 | 135829.28 | 135829.28 |
| mt30dpd010c | U | Déversoir pour receveur de douche avec orifice de 90 mm. (matériau) | 1.000 | 58233.96 | 58233.96 |
| mt30dpd020 | U | Vanne siphoïde pour receveur de douche, avec grille en acier. (matériau) | 1.000 | 5813.22 | 5813.22 |
| mt30www005 | U | Cartouche de 300 ml de silicone acide monocomposant, fongicide, pour le scellement des joints en milieux humides. (matériau) | 0.036 | 6411.64 | 230.82 |
| mo008 | h | Compagnon professionnel III/CP2 plombier. (main-d'œuvre) | 1.277 | 2446.30 | 3123.93 |
| % | % | Frais de chantier des unités d'ouvrage | 2 % | 203231.21 | 4064.62 |
|  |  | Coûts directs |  |  | 207295.83 |
