# Compteur d'eau

- Propriété du fichier: CYPE INGENIEROS, S.A.
- Format: FIEBDC-3/2002
- Zone géographique: République du Congo
- Devise: XAF
- Coûts indirects: 3.00 %
- Frais généraux: 13.00 %
- Bénéfice: 6.00 %
- TVA: 18.00 %

## T Équipements techniques

### TC ECS et chauffage

#### TCE Systèmes de conduction d'eau

**TCE340** U Compteur d'eau.
Compteur d'eau pour chauffage à jets multiples, avec émetteur d'impulsions, à visser, de 32 mm de diamètre nominal et température maximale du liquide conduit 120°C.
Inclut: Implantation. Mise en place. Connexion. Contrôle de son bon fonctionnement.
Critère pour le métré: Nombre d'unités prévues, selon documentation graphique du Projet.
Critère pour le mémoire: On mesurera le nombre d'unités réellement exécutées selon les spécifications du Projet.

| Code | U | Désignation | Quantité | Prix | Montant |
|---|---|---|---|---|---|
| mt37cic055d | U | Compteur d'eau pour chauffage à jets multiples, avec émetteur d'impulsions, à visser, de 32 mm de diamètre nominal et température maximale du liquide conduit 120°C. (matériau) | 1.000 | 257471.86 | 257471.86 |
| mt38www012 | U | Produits complémentaires pour installation de chauffage et d'E.C.S. (matériau) | 1.000 | 1795.26 | 1795.26 |
| mo004 | h | Compagnon professionnel III/CP2 chauffagiste. (main-d'œuvre) | 0.581 | 2446.30 | 1421.30 |
| % | % | Frais de chantier des unités d'ouvrage | 2 % | 260688.42 | 5213.77 |
|  |  | Coûts directs |  |  | 265902.19 |
