# Groupe hydraulique pour circuits de chauffage, avec échangeur pour production d'E.C.S

- Propriété du fichier: CYPE INGENIEROS, S.A.
- Format: FIEBDC-3/2002
- Zone géographique: République du Congo
- Devise: XAF
- Coûts indirects: 3.00 %
- Frais généraux: 13.00 %
- Bénéfice: 6.00 %
- TVA: 18.00 %

## T Équipements techniques

### TC ECS et chauffage

#### TCE Systèmes de conduction d'eau

**TCE420** U Groupe hydraulique pour circuits de chauffage, avec échangeur pour production d'E.C.S.
Station de décentralisation avec carcasse avec isolation thermique en EPP, pour production d'E.C.S. instantanée, débit de 19 l/min, avec connexions pour le circuit de chauffage par radiateurs ou avec ventilo-convecteurs, de 578x280x390 mm, avec échangeur à plaques en acier inoxydable avec isolation thermique, vanne à régulation proportionnelle de débit pour priorité d'E.C.S., vanne de régulation de pression différentielle, vanne thermostatique pour le service d'E.C.S., connexions pour la pompe de recirculation pour E.C.S. et bypass avec vanne thermostatique.
Inclut: Implantation. Mise en place. Connexion et contrôle de son bon fonctionnement.
Critère pour le métré: Nombre d'unités prévues, selon documentation graphique du Projet.
Critère pour le mémoire: On mesurera le nombre d'unités réellement exécutées selon les spécifications du Projet.

| Code | U | Désignation | Quantité | Prix | Montant |
|---|---|---|---|---|---|
| mt38eup315a | U | Station de décentralisation avec carcasse avec isolation thermique en EPP, pour production d'E.C.S. instantanée, débit de 19 l/min, avec connexions pour le circuit de chauffage par radiateurs ou avec ventilo-convecteurs, de 578x280x390 mm, avec échangeur à plaques en acier inoxydable avec isolation thermique, vanne à régulation proportionnelle de débit pour priorité d'E.C.S., vanne de régulation de pression différentielle, vanne thermostatique pour le service d'E.C.S., connexions pour la pompe de recirculation pour E.C.S. et bypass avec vanne thermostatique. (matériau) | 1.000 | 1792052.98 | 1792052.98 |
| mo004 | h | Compagnon professionnel III/CP2 chauffagiste. (main-d'œuvre) | 0.929 | 2446.30 | 2272.61 |
| mo103 | h | Ouvrier professionnel II/OP chauffagiste. (main-d'œuvre) | 0.929 | 1523.45 | 1415.29 |
| % | % | Frais de chantier des unités d'ouvrage | 2 % | 1795740.88 | 35914.82 |
|  |  | Coûts directs |  |  | 1831655.70 |
