# Four électrique

- Propriété du fichier: CYPE INGENIEROS, S.A.
- Format: FIEBDC-3/2002
- Zone géographique: République du Congo
- Devise: XAF
- Coûts indirects: 3.00 %
- Frais généraux: 13.00 %
- Bénéfice: 6.00 %
- TVA: 18.00 %

## T Équipements techniques

### TD Équipements pour cuisines et buanderies

#### TDE Appareils électrodomestiques

**TDE040** U Four électrique.
Four électrique intégrable, de 594 mm de largeur, 590 mm de hauteur et 560 mm de profondeur, finition chromé mate, avec capacité pour 57 l, classe d'efficacité énergétique A.
Inclut: Implantation. Mise en place de l'appareil. Connexion au réseau électrique. Contrôle de son bon fonctionnement.
Critère pour le métré: Nombre d'unités prévues, selon documentation graphique du Projet.
Critère pour le mémoire: On mesurera le nombre d'unités réellement mises en place selon les spécifications du Projet.

| Code | U | Désignation | Quantité | Prix | Montant |
|---|---|---|---|---|---|
| mt32hok010da | U | Four électrique intégrable, de 594 mm de largeur, 590 mm de hauteur et 560 mm de profondeur, finition chromé mate, avec capacité pour 57 l, classe d'efficacité énergétique A, selon le règlement délégué (UE) Nº 65/2014. (matériau) | 1.000 | 324001.47 | 324001.47 |
| mo003 | h | Compagnon professionnel III/CP2 électricien. (main-d'œuvre) | 0.581 | 2446.30 | 1421.30 |
| % | % | Frais de chantier des unités d'ouvrage | 2 % | 325422.77 | 6508.46 |
|  |  | Coûts directs |  |  | 331931.23 |
