# Collecteur

- Propriété du fichier: CYPE INGENIEROS, S.A.
- Format: FIEBDC-3/2002
- Zone géographique: République du Congo
- Devise: XAF
- Coûts indirects: 3.00 %
- Frais généraux: 13.00 %
- Bénéfice: 6.00 %
- TVA: 18.00 %

## T Équipements techniques

### TG Installations de gaz

#### TGI Installation intérieure

**TGI050** U Collecteur.
Collecteur en cuivre, avec entrée de 3/4" de diamètre et trois dérivations de 1/2" de diamètre, pour union vissée et manomètre en acier inoxydable. Comprend la prise de terre, les éléments de montage et les autres accessoires nécessaires à son bon fonctionnement.
Inclut: Implantation. Mise en place et fixation du collecteur. Montage, connexion et contrôle de son bon fonctionnement.
Critère pour le métré: Nombre d'unités prévues, selon documentation graphique du Projet.
Critère pour le mémoire: On mesurera le nombre d'unités réellement exécutées selon les spécifications du Projet.

| Code | U | Désignation | Quantité | Prix | Montant |
|---|---|---|---|---|---|
| mt43acc010a | U | Collecteur en cuivre, avec entrée de 3/4" de diamètre et trois dérivations de 1/2" de diamètre, pour union vissée. (matériau) | 1.000 | 63116.66 | 63116.66 |
| mt43acc020 | U | Manomètre en acier inoxydable pour une pression de 0 à 600 mbar, de 100 mm de diamètre, filet de connexion de 1/2" et précision du 0,5%. (matériau) | 1.000 | 82717.74 | 82717.74 |
| mt35ttc010e | m | Conducteur de cuivre nu, de 25 mm². (matériau) | 2.000 | 4274.43 | 8548.86 |
| mt35ttc030 | U | Collier en laiton. (matériau) | 1.000 | 1196.84 | 1196.84 |
| mt35tte010b | U | Électrode pour réseau de prise de terre cuivré avec 300 µm, fabriqué en acier, de 15 mm de diamètre et de 2 m de longueur. (matériau) | 1.000 | 15387.93 | 15387.93 |
| mo010 | h | Compagnon professionnel III/CP2 installateur de gaz. (main-d'œuvre) | 0.372 | 2446.30 | 910.02 |
| mo109 | h | Ouvrier professionnel II/OP installateur de gaz. (main-d'œuvre) | 0.372 | 1523.45 | 566.72 |
| % | % | Frais de chantier des unités d'ouvrage | 2 % | 172444.77 | 3448.90 |
|  |  | Coûts directs |  |  | 175893.67 |
