# Protection passive contre les incendies d'un élément structural en bois, avec un vernis intumescent

- Propriété du fichier: CYPE INGENIEROS, S.A.
- Format: FIEBDC-3/2002
- Zone géographique: République du Congo
- Devise: XAF
- Coûts indirects: 3.00 %
- Frais généraux: 13.00 %
- Bénéfice: 6.00 %
- TVA: 18.00 %

## T Équipements techniques

### TI Protections contre les incendies

#### TII Protection passive contre les incendies

**TII100** m² Protection passive contre les incendies d'un élément structural en bois, avec un vernis intumescent.
Protection passive contre les incendies d'élément structural de toiture en bois de dimension minimale supérieure à 90 mm, par l'application de quatre couches de vernis intumescent pour intérieur, à deux composants en émulsion aqueuse, incolore, finition satinée, (rendement: 1,09 l/m²), avec une résistance au feu de 90 minutes, selon NF EN 1363-1.
Critère d'évaluation économique: Le prix ne comprend pas la préparation du support.
Inclut: Nettoyage de la surface support. Application des couches de finition.
Critère pour le métré: Surface mesurée selon documentation graphique du Projet.
Critère pour le mémoire: On mesurera la surface réellement exécutée selon les spécifications du Projet.

| Code | U | Désignation | Quantité | Prix | Montant |
|---|---|---|---|---|---|
| mt27pwb010a | kg | Vernis intumescent pour intérieur, à deux composants en émulsion aqueuse, incolore, finition satinée, avec un contenu de substances organiques volatiles (VOC) < 140 g/l, à appliquer à la brosse, au rouleau ou au pistolet. (matériau) | 1.090 | 19652.95 | 21421.72 |
| op00tal020 |  | Malaxeur électrique. | 1.000 | 0.00 | 0.00 |
| mo038 | h | Compagnon professionnel III/CP2 peintre. (main-d'œuvre) | 0.604 | 2380.68 | 1437.93 |
| % | % | Frais de chantier des unités d'ouvrage | 2 % | 22859.65 | 457.19 |
|  |  | Coûts directs |  |  | 23316.84 |
