# Câble électrique de 450/750 V de tension nominale

- Propriété du fichier: CYPE INGENIEROS, S.A.
- Format: FIEBDC-3/2002
- Zone géographique: République du Congo
- Devise: XAF
- Coûts indirects: 3.00 %
- Frais généraux: 13.00 %
- Bénéfice: 6.00 %
- TVA: 18.00 %

## T Équipements techniques

### TL Installations électriques

#### TLC Câbles et canalisations

**TLC020** m Câble électrique de 450/750 V de tension nominale.
Câble unipolaire H07V-K, sa tension assignée étant de 450/750 V, réaction au feu classe Eca, avec conducteur multifilaire de cuivre de 4 mm² de section, avec isolation de PVC. Comprend les accessoires et les éléments de fixation.
Inclut: Tension du câble. Connexion. Contrôle de son bon fonctionnement.
Critère pour le métré: Longueur mesurée selon documentation graphique du Projet.
Critère pour le mémoire: On mesurera la longueur réellement exécutée selon les spécifications du Projet.

| Code | U | Désignation | Quantité | Prix | Montant |
|---|---|---|---|---|---|
| mt35cun040rc | m | Câble unipolaire H07V-K, sa tension assignée étant de 450/750 V, réaction au feu classe Eca selon FR EN 50575, avec conducteur multifilaire de cuivre de 4 mm² de section, avec isolation de PVC. (matériau) | 1.000 | 427.44 | 427.44 |
| mo003 | h | Compagnon professionnel III/CP2 électricien. (main-d'œuvre) | 0.058 | 2446.30 | 141.89 |
| % | % | Frais de chantier des unités d'ouvrage | 2 % | 569.33 | 11.39 |
|  |  | Coûts directs |  |  | 580.72 |
