# Démontage d'un conduit rectangulaire

- Propriété du fichier: CYPE INGENIEROS, S.A.
- Format: FIEBDC-3/2002
- Zone géographique: République du Congo
- Devise: XAF
- Coûts indirects: 3.00 %
- Frais généraux: 13.00 %
- Bénéfice: 6.00 %
- TVA: 18.00 %

## T Équipements techniques

### TV Climatisation et ventilation

#### TVD Dépose

**TVD060** m² Démontage d'un conduit rectangulaire.
Démontage d'un conduit rectangulaire métallique, monté sur des supports, avec des moyens manuels, et chargement manuel dans le camion ou la benne.
Critère d'évaluation économique: Le prix comprend le démontage des éléments d'ancrage et de fixation.
Inclut: Démontage de l'élément. Retrait et stockage du matériau démonté. Nettoyage des restes d'ouvrage. Chargement manuel du matériau démonté et des restes d'ouvrage dans le camion ou la benne.
Critère pour le métré: Surface mesurée selon documentation graphique du Projet.
Critère pour le mémoire: On mesurera la surface réellement démontée selon les spécifications du Projet.

| Code | U | Désignation | Quantité | Prix | Montant |
|---|---|---|---|---|---|
| mo011 | h | Compagnon professionnel III/CP2 monteur. (main-d'œuvre) | 0.174 | 2446.30 | 425.66 |
| mo080 | h | Ouvrier professionnel II/OP monteur. (main-d'œuvre) | 0.174 | 1526.36 | 265.59 |
| % | % | Frais de chantier des unités d'ouvrage | 2 % | 691.25 | 13.83 |
|  |  | Coûts directs |  |  | 705.08 |
