# Contrôle centralisé

- Propriété du fichier: CYPE INGENIEROS, S.A.
- Format: FIEBDC-3/2002
- Zone géographique: République du Congo
- Devise: XAF
- Coûts indirects: 3.00 %
- Frais généraux: 13.00 %
- Bénéfice: 6.00 %
- TVA: 18.00 %

## T Équipements techniques

### TV Climatisation et ventilation

#### TVI Système Mitsubishi Heavy Industries à débit de réfrigérant variable

**TVI190** U Contrôle centralisé.
Console pour contrôle centralisé d'installations de climatisation avec système air-air split et communication Superlink II, modèle SC-SL4-BE3 "MITSUBISHI HEAVY INDUSTRIES", pour un maximum de 128 unités intérieures, avec écran tactile LCD de 9" couleurs, avec graphiques pour estimer les consommations par unité intérieure, par jour, par mois et par année, possibilité de comparer les données de l'année en cours avec l'année antérieure afin d'économiser de l'énergie et obtenir une installation plus efficace, historique des temps de fonctionnement et téléchargement des données à un PC via des fichiers au format CSV, compatible avec pompe à chaleur Q-ton, pour production d'E.C.S. et avec module hydronique HMU, avec possibilité de connexion à un PC qui dispose d'Internet Explorer.
Critère d'évaluation économique: Le prix ne comprend ni la canalisation ni le câblage électrique d'alimentation.
Inclut: Implantation. Mise en place et fixation. Mise en place et fixation des accessoires. Connexion.
Critère pour le métré: Nombre d'unités prévues, selon documentation graphique du Projet.
Critère pour le mémoire: On mesurera le nombre d'unités réellement exécutées selon les spécifications du Projet.

| Code | U | Désignation | Quantité | Prix | Montant |
|---|---|---|---|---|---|
| mt42mhi630d | U | Console pour contrôle centralisé d'installations de climatisation avec système air-air split et communication Superlink II, modèle SC-SL4-BE3 "MITSUBISHI HEAVY INDUSTRIES", pour un maximum de 128 unités intérieures, avec écran tactile LCD de 9" couleurs, avec graphiques pour estimer les consommations par unité intérieure, par jour, par mois et par année, possibilité de comparer les données de l'année en cours avec l'année antérieure afin d'économiser de l'énergie et obtenir une installation plus efficace, historique des temps de fonctionnement et téléchargement des données à un PC via des fichiers au format CSV, compatible avec pompe à chaleur Q-ton, pour production d'E.C.S. et avec module hydronique HMU, avec possibilité de connexion à un PC qui dispose d'Internet Explorer. (matériau) | 1.000 | 7031619.96 | 7031619.96 |
| mo005 | h | Compagnon professionnel III/CP2 installateur de climatisation. (main-d'œuvre) | 1.161 | 2446.30 | 2840.15 |
| mo104 | h | Ouvrier professionnel II/OP installateur de climatisation. (main-d'œuvre) | 1.161 | 1523.45 | 1768.73 |
| % | % | Frais de chantier des unités d'ouvrage | 2 % | 7036228.84 | 140724.58 |
|  |  | Coûts directs |  |  | 7176953.42 |
