# Solution antigivrante

- Propriété du fichier: CYPE INGENIEROS, S.A.
- Format: FIEBDC-3/2002
- Zone géographique: République du Congo
- Devise: XAF
- Coûts indirects: 3.00 %
- Frais généraux: 13.00 %
- Bénéfice: 6.00 %
- TVA: 18.00 %

## T Équipements techniques

### TV Climatisation et ventilation

#### TVS Géothermie

**TVS110** l Solution antigivrante.
Solution antigivrante eau-monoéthylène glycol, concentration de dégivrant pur à 33%, pour remplissage d'un circuit d'installation de géothermie.
Critère pour le métré: Volume estimé en fonction des caractéristiques de l'installation.
Critère pour le mémoire: On mesurera le volume réellement fourni selon les spécifications du Projet.

| Code | U | Désignation | Quantité | Prix | Montant |
|---|---|---|---|---|---|
| mt37sge100b | l | Solution antigivrante eau-monoéthylène glycol, concentration de dégivrant pur à 33%, pour remplissage d'un circuit d'installation de géothermie. (matériau) | 1.000 | 5310.45 | 5310.45 |
| % | % | Frais de chantier des unités d'ouvrage | 2 % | 5310.45 | 106.21 |
|  |  | Coûts directs |  |  | 5416.66 |
