# Grille électrosoudée, pour caniveau

- Propriété du fichier: CYPE Ingenieros S.A.
- Format: FIEBDC-3/2016
- Logiciel: Générateur de prix de la construction. CYPE Ingenieros, S.A.
- Date: 10/04/2024
- Zone géographique: République du Congo
- Devise: XAF
- Coûts indirects: 3 %
- Frais généraux: 13 %
- Bénéfice: 6 %
- TVA: 18 %

## A VRD et aménagements extérieurs

### AA Assainissement

#### AAA Caniveaux et avaloirs

**AAA040** m Grille électrosoudée, pour caniveau.
Grille électrosoudée antidérapante, de 500 mm de largeur, finition galvanisé à chaud, réalisée avec platines porteuses en acier laminé NF EN 10025 S235JR, de profilé plat laminé à chaud, de 30x3 mm, espacées de 34 mm, distanceurs de tige carrée pliée, en acier avec un faible contenu de carbone NF EN ISO 16120-2 C4D, de 5 mm de côté, espacés de 38 mm et cadre en acier laminé NF EN 10025 S235JR, de profilé Z laminé à chaud, pour caniveau, placée directement sur la surface support.
Inclut: Implantation. Montage de la grille.
Critère pour le métré: Longueur mesurée en projection horizontale, selon documentation graphique du Projet.
Critère pour le mémoire: On mesurera, en projection horizontale, la longueur réellement exécutée selon les spécifications du Projet.

| Code | U | Désignation | Quantité | Prix | Montant |
|---|---|---|---|---|---|
| mt07rel045t | m | Grille électrosoudée antidérapante, de 500 mm de largeur, finition galvanisé à chaud, réalisée avec platines porteuses en acier laminé NF EN 10025 S235JR, de profilé plat laminé à chaud, de 30x3 mm, espacées de 34 mm, distanceurs de tige carrée pliée, en acier avec un faible contenu de carbone NF EN ISO 16120-2 C4D, de 5 mm de côté, espacés de 38 mm et cadre en acier laminé NF EN 10025 S235JR, de profilé Z laminé à chaud. (matériau) | 1 | 29705.73 | 29705.730 |
| mo020 | h | Compagnon professionnel III/CP2 construction. (main-d'œuvre) | 0.058 | 2380.68 | 138.079 |
| mo113 | h | Ouvrier d'exécution I/OE1 construction. (main-d'œuvre) | 0.058 | 1468.69 | 85.184 |
| % | % | Frais de chantier des unités d'ouvrage | 2 % | 29928.993 | 598.580 |
|  |  | Coûts directs |  |  | 30527.573 |

Déchets:
- pose: mt07rel045t; facteur de déchet 0.0053

## Ressources

**mt07rel045t** m Grille électrosoudée antidérapante
Données techniques: Coût énergétique 346.653 MJ; Émission de CO2 35.315 kg; Code CED 17 04 05; Masse de l'élément 13.78 kg; Volume 0.006562 m3
Déchets:
- emballage: re170203 Plastique. (composant de déchet); quantité 0.008 kg; Code CED 17 02 03; Masse de l'élément 1 kg; Volume 0.001667 m3
