# Remblai localisé avec matériau drainant

- Propriété du fichier: CYPE Ingenieros S.A.
- Format: FIEBDC-3/2016
- Logiciel: Générateur de prix de la construction. CYPE Ingenieros, S.A.
- Date: 10/04/2024
- Zone géographique: République du Congo
- Devise: XAF
- Coûts indirects: 3 %
- Frais généraux: 13 %
- Bénéfice: 6 %
- TVA: 18 %

## A VRD et aménagements extérieurs

### AA Assainissement

#### AAO Drainage

**AAO080** m³ Remblai localisé avec matériau drainant.
Remblai localisé avec grave filtrante classifiée, sous fondation, pour drainage de l'eau provenant du côté de l'excavation et/ou de la partie inférieure de celle-ci, et compactage en couches successives de 20 cm d'épaisseur maximale avec rouleau vibrant à guidage manuel.
Critère d'évaluation économique: Le prix ne comprend pas les drains linéaires.
Inclut: Déchargement sur site des granulats à utiliser dans les travaux de remblayage. Implantation générale et des niveaux. Extension du matériau de remblai en couches d'épaisseurs uniformes. Humidification ou assèchement de chaque couche. Compactage.
Critère pour le métré: Volume mesuré sur les plans des profils transversaux du Projet, qui définissent le mouvement des terres à réaliser sur chantier.
Critère pour le mémoire: On mesurera, en profil compacté, le volume réellement exécuté selon les spécifications du Projet, sans inclure les augmentations par excès d'excavation non autorisés.

| Code | U | Désignation | Quantité | Prix | Montant |
|---|---|---|---|---|---|
| mt01ard030a | t | Grave filtrante classifiée. (matériau) | 1.5 | 13379.04 | 20068.560 |
| mt08aaa010a | m³ | Eau. (matériau) | 0.008 | 1085.28 | 8.682 |
| mq01pan070b | h | Mini pelle chargeuse sur pneus, de 52 kW/1 m³ kW. (matériel) | 0.025 | 17961.14 | 449.029 |
| mq02roa010a | h | Rouleau vibrant à guidage manuel, de 700 kg, largeur de travail 70 cm. (matériel) | 0.355 | 4624.2 | 1641.591 |
| mo113 | h | Ouvrier d'exécution I/OE1 construction. (main-d'œuvre) | 0.413 | 1468.69 | 606.569 |
| % | % | Frais de chantier des unités d'ouvrage | 2 % | 22774.431 | 455.489 |
|  |  | Coûts directs |  |  | 23229.920 |

Déchets:
- pose: mt01ard030a Grave filtrante classifiée; facteur de déchet 0.00428999

## Ressources

**mt01ard030a** t Grave filtrante classifiée
Données techniques: Coût énergétique 75.000 MJ; Émission de CO2 4.000 kg; Code CED 01 04 08; Masse de l'élément 1000 kg; Volume 0.666667 m3

**mt08aaa010a** m³ Eau
Données techniques: Coût énergétique 60.000 MJ; Émission de CO2 30.000 kg
