# Toboggan

- Propriété du fichier: CYPE Ingenieros S.A.
- Format: FIEBDC-3/2016
- Logiciel: Générateur de prix de la construction. CYPE Ingenieros, S.A.
- Date: 23/09/2024
- Zone géographique: République du Congo
- Devise: XAF
- Coûts indirects: 3 %
- Frais généraux: 13 %
- Bénéfice: 6 %
- TVA: 18 %

## A VRD et aménagements extérieurs

### AB Bassins et équipements de piscine

#### ABA Accessoires

**ABA030** U Toboggan.
Toboggan pour piscine, avec piste en polyester et fibre de verre, de 130 cm de hauteur et 217 cm de longueur, de couleur bleu clair, avec marches en matériau plastique et main courantes en acier inoxydable, équipé d'une prise d'eau pour faciliter le glissement, fixé à une surface support (non comprise dans ce prix). Comprend l'implantation, les ancrages, les pièces d'arrêt, les enjoliveurs, les joints, les chevilles et les vis.
Inclut: Mise en place et fixation des accessoires et des pièces spéciales.
Critère pour le métré: Nombre d'unités prévues, selon documentation graphique du Projet.
Critère pour le mémoire: On mesurera le nombre d'unités réellement exécutées selon les spécifications du Projet.

| Code | U | Désignation | Quantité | Prix | Montant |
|---|---|---|---|---|---|
| mt47pep030b | U | Toboggan pour piscine, avec piste en polyester et fibre de verre, de 130 cm de hauteur et 217 cm de longueur, de couleur bleu clair, avec marches en matériau plastique et main courantes en acier inoxydable, équipé d'une prise d'eau pour faciliter le glissement, ancrages dotés d'un mécanisme pour liaison équipotentielle, pièces d'arrêt, enjoliveurs, joints, chevilles et vis. (matériau) | 1 | 1576219.82 | 1576219.820 |
| mt09moe040 | U | Mortier expansif. (matériau) | 2 | 2532.32 | 5064.640 |
| mo041 | h | Compagnon professionnel III/CP2 VRD espaces publics. (main-d'œuvre) | 2.903 | 2380.68 | 6911.114 |
| mo087 | h | Ouvrier professionnel II/OP VRD espaces publics. (main-d'œuvre) | 2.322 | 1526.36 | 3544.208 |
| % | % | Frais de chantier des unités d'ouvrage | 2 % | 1591739.782 | 31834.796 |
|  |  | Coûts directs |  |  | 1623574.578 |

## Ressources

**mt47pep030b** U Toboggan pour piscine
Données techniques: Coût énergétique 1479.438 MJ; Émission de CO2 134.244 kg
Déchets:
- emballage: re150101 Emballages en papier et en carton. (composant de déchet); quantité 0.086 kg; Code CED 15 01 01; Masse de l'élément 1 kg; Volume 0.001333 m3
