# Béton projeté, pour bassin de piscine

- Propriété du fichier: CYPE Ingenieros S.A.
- Format: FIEBDC-3/2016
- Logiciel: Générateur de prix de la construction. CYPE Ingenieros, S.A.
- Date: 23/09/2024
- Zone géographique: République du Congo
- Devise: XAF
- Coûts indirects: 3 %
- Frais généraux: 13 %
- Bénéfice: 6 %
- TVA: 18 %

## A VRD et aménagements extérieurs

### AB Bassins et équipements de piscine

#### ABB Bassins

**ABB020** m² Béton projeté, pour bassin de piscine.
Béton BCN: CPJ-CEM II/A 32,5 - TP - B 30 - 15/25 - E: 2a - BA - P 18-305, projeté par voie mouillée pour la réalisation du parement horizontal du bassin de piscine, de 15 cm d'épaisseur, avec double treillis soudé 100x100 mm et Ø 4,0-4,0 mm, en acier Fe E 500, et armature de renfort d'acier Fe E 500, quantité 4 kg/m³, sans joints de dilatation. Comprend le fil de fer à lier et les séparateurs.
Inclut: Préparation de la surface support. Mise en place du treillis soudé. Mise en place de l'armature de renfort. Projection du béton en couches successives.
Critère pour le métré: Surface mesurée selon documentation graphique du Projet.
Critère pour le mémoire: On mesurera la surface réellement exécutée selon les spécifications du Projet.

| Code | U | Désignation | Quantité | Prix | Montant |
|---|---|---|---|---|---|
| mt07ame100bca | m² | Treillis soudé 100x100 mm, fils porteurs de 4 mm de diamètre et fils de répartition de 4 mm de diamètre, en acier Fe E 500. (matériau) | 2.2 | 1486.58 | 3270.476 |
| mt07aco055e | kg | Barres en acier haute adhérence, Fe E 500, de divers diamètres. (matériau) | 4.2 | 750.96 | 3154.032 |
| mt08var050 | kg | Fil de fer galvanisé pour attacher, de 1,30 mm de diamètre. (matériau) | 0.048 | 1085.28 | 52.093 |
| mt07aco020d | U | Séparateur homologué pour murs. (matériau) | 4 | 50.47 | 201.880 |
| mt10hes200b | m³ | Béton à projeter, BCN: CPJ-CEM II/A 32,5 - TP - B 30 - 15/25 - E: 2a - BA - P 18-305, avec un dosage en ciment de 400 kg/m³, prêt à l'emploi, selon NF EN 14487-1. (matériau) | 0.155 | 82898.86 | 12849.323 |
| mq06gun010 | h | Machine à projeter le béton par voie mouillée 33 kW. (matériel) | 0.7 | 17081.12 | 11956.784 |
| mo043 | h | Compagnon professionnel III/CP2 ferrailleur. (main-d'œuvre) | 0.088 | 2477.5 | 218.020 |
| mo090 | h | Ouvrier professionnel II/OP ferrailleur. (main-d'œuvre) | 0.093 | 1587.35 | 147.624 |
| mo041 | h | Compagnon professionnel III/CP2 VRD espaces publics. (main-d'œuvre) | 0.599 | 2380.68 | 1426.027 |
| mo087 | h | Ouvrier professionnel II/OP VRD espaces publics. (main-d'œuvre) | 0.254 | 1526.36 | 387.695 |
| % | % | Frais de chantier des unités d'ouvrage | 3 % | 33663.954 | 1009.919 |
|  |  | Coûts directs |  |  | 34673.873 |

Déchets:
- pose: mt07ame100bca; facteur de déchet 0.0232939
- pose: mt07aco055e Barres en acier haute adhérence, Fe E 500, de divers diamètres; facteur de déchet 0.0075
- pose: mt08var050 Fil de fer galvanisé pour attacher, de 1,30 mm de diamètre; facteur de déchet 0.0038
- pose: mt10hes200b; facteur de déchet 0.00121306

## Ressources

**mt07ame100bca** m² Treillis soudé 100x100 mm
Données techniques: Coût énergétique 17.930 MJ; Émission de CO2 0.930 kg; Code CED 17 04 05; Masse de l'élément 1.824 kg; Volume 0.000869 m3

**mt07aco055e** kg Barres en acier haute adhérence, Fe E 500, de divers diamètres
Données techniques: Coût énergétique 9.830 MJ; Émission de CO2 0.510 kg; Code CED 17 04 05; Masse de l'élément 1 kg; Volume 0.000476 m3

**mt08var050** kg Fil de fer galvanisé pour attacher, de 1,30 mm de diamètre
Données techniques: Coût énergétique 25.100 MJ; Émission de CO2 2.560 kg; Code CED 17 04 05; Masse de l'élément 1 kg; Volume 0.000476 m3

**mt07aco020d** U Séparateur homologué pour murs
Données techniques: Coût énergétique 1.105 MJ; Émission de CO2 0.114 kg
Déchets:
- emballage: re150101 Emballages en papier et en carton. (composant de déchet); quantité 0.072 kg; Code CED 15 01 01; Masse de l'élément 1 kg; Volume 0.001333 m3

**mt10hes200b** m³ Béton à projeter
Données techniques: Coût énergétique 1193.640 MJ; Émission de CO2 288.120 kg; Code CED 17 01 01; Masse de l'élément 2058 kg; Volume 1.372 m3
