# Démolition d'un mur de maçonnerie en clôture

- Propriété du fichier: CYPE Ingenieros S.A.
- Format: FIEBDC-3/2016
- Logiciel: Générateur de prix de la construction. CYPE Ingenieros, S.A.
- Date: 23/09/2024
- Zone géographique: République du Congo
- Devise: XAF
- Coûts indirects: 3 %
- Frais généraux: 13 %
- Bénéfice: 6 %
- TVA: 18 %

## A VRD et aménagements extérieurs

### AL Clôtures et divisions

#### ALD Démolition

**ALD020** m³ Démolition d'un mur de maçonnerie en clôture.
Démolition d'un mur en maçonnerie de briques pleines en terre cuite, en clôture, avec marteau piqueur, et chargement manuel des décombres dans le camion ou la benne.
Critère d'évaluation économique: Le prix ne comprend pas la démolition de la fondation.
Inclut: Démolition de l'élément. Fragmentation des décombres en pièces maniables. Retrait et stockage des décombres. Nettoyage des restes d'ouvrage. Chargement manuel des décombres dans le camion ou la benne.
Critère pour le métré: Volume mesuré selon documentation graphique du Projet.
Critère pour le mémoire: On mesurera le volume réellement démoli selon les spécifications du Projet.

| Code | U | Désignation | Quantité | Prix | Montant |
|---|---|---|---|---|---|
| mq05mai030 | h | Marteau pneumatique. (matériel) | 0.81 | 2230.11 | 1806.389 |
| mq05pdm110 | h | Compresseur portable diesel moyenne pression 10 m³/min. (matériel) | 0.5 | 3782.44 | 1891.220 |
| mo112 | h | Ouvrier d'exécution I/OE2 construction. (main-d'œuvre) | 0.941 | 1492.72 | 1404.650 |
| mo113 | h | Ouvrier d'exécution I/OE1 construction. (main-d'œuvre) | 0.941 | 1468.69 | 1382.037 |
| % | % | Frais de chantier des unités d'ouvrage | 2 % | 6484.296 | 129.686 |
|  |  | Coûts directs |  |  | 6613.982 |

Déchets:
- démolition: ruo170101 Béton (bétons, mortiers et préfabriqués). (composant de déchet); quantité 354.667 kg; Code CED 17 01 01; Masse de l'élément 1 kg; Volume 0.000667 m3
- démolition: ruo170102 Briques. (composant de déchet); quantité 2225.66 kg; Code CED 17 01 02; Masse de l'élément 1 kg; Volume 0.0008 m3
