# Déblaiement pour nivellement

- Propriété du fichier: CYPE Ingenieros S.A.
- Format: FIEBDC-3/2016
- Logiciel: Générateur de prix de la construction. CYPE Ingenieros, S.A.
- Date: 10/04/2024
- Zone géographique: République du Congo
- Devise: XAF
- Coûts indirects: 3 %
- Frais généraux: 13 %
- Bénéfice: 6 %
- TVA: 18 %

## A VRD et aménagements extérieurs

### AT Terrassement

#### ATF Déblais

**ATF010** m³ Déblaiement pour nivellement.
Déblaiement pour nivellement en terrain rocheux, pour donner au terrain la cote prévue pour la plateforme, avec utilisation d'explosifs, et chargement dans le camion.
Critère d'évaluation économique: Le prix ne comprend pas le transport des matériaux excavés.
Inclut: Implantation générale et fixation des points et des niveaux de référence. Tracé des bords de la base du terre-plein. Éclatement et désagrégation de l'élément en morceaux maniables par l'engin à l'aide d'explosifs. Arrondi du profil dans les bords talutés au niveau de toutes les arêtes apparaissant sur la hauteur du talus. Modelage des talus. Chargement des matériaux excavés dans le camion.
Critère pour le métré: Volume mesuré sur les profils des plans topographiques de Projet, qui définissent le mouvement des terres à réaliser sur chantier.
Critère pour le mémoire: On mesurera le volume excavé sur les profils transversaux du terrain, une fois vérifié que ces profils sont les corrects selon les spécifications du Projet, sans inclure les augmentations par excès d'excavation non autorisés, ni le remblai nécessaire à la reconstruction de la section théorique par défauts imputables à l'entrepreneur. On mesurera l'excavation une fois réalisée et avant l'application d'un remblai. Si l'entrepreneur referme l'excavation avant que la mesure ait été conformée, il sera considéré qu'il consent à ce que détermine unilatéralement le directeur de l'exécution de l'ouvrage.

| Code | U | Désignation | Quantité | Prix | Montant |
|---|---|---|---|---|---|
| mt08exg010a | kg | Goma-2, D= 40 mm. (matériau) | 0.15 | 2098.21 | 314.732 |
| mt08exg020 | kg | Nagolita en vrac. (matériau) | 1.65 | 737.99 | 1217.684 |
| mt08ext010a | U | Détonateur électrique. (matériau) | 1.15 | 795.87 | 915.251 |
| mt08exw010 | kg | Fil de connexion. (matériau) | 0.1 | 65.12 | 6.512 |
| mt08exc010a | m | Cordon détonnant 12 g. (matériau) | 0.2 | 311.11 | 62.222 |
| mq01pan010a | h | Chargeuse sur pneus de 120 kW/1,9 m³. (matériel) | 0.02 | 21989.55 | 439.791 |
| mq05vag010 | h | Wagon drill hydraulique sur chenilles, avec marteau en fond et diamètre de perforation de 150 mm. (matériel) | 0.02 | 63055.3 | 1261.106 |
| mo020 | h | Compagnon professionnel III/CP2 construction. (main-d'œuvre) | 0.035 | 2380.68 | 83.324 |
| mo113 | h | Ouvrier d'exécution I/OE1 construction. (main-d'œuvre) | 0.035 | 1468.69 | 51.404 |
| % | % | Frais de chantier des unités d'ouvrage | 2 % | 4352.026 | 87.041 |
|  |  | Coûts directs |  |  | 4439.067 |

Déchets:
- pose: mt08exg010a Goma-2, D= 40 mm; facteur de déchet 0.001525
- pose: mt08exg020 Nagolita en vrac; facteur de déchet 0.001995
- excavation: ruo170504 Terre et pierres distinctes de celles spécifiées dans le code 17 05 03. (composant de déchet); quantité 2790 kg; Code CED 17 05 04; Masse de l'élément 1 kg; Volume 0.000625 m3

## Ressources

**mt08exg010a** kg Goma-2, D= 40 mm
Données techniques: Coût énergétique 100.006 MJ; Émission de CO2 14.810 kg; Code CED 16 04 03; Masse de l'élément 1 kg; Volume 0.001 m3
Déchets:
- emballage: re150101 Emballages en papier et en carton. (composant de déchet); quantité 0.011 kg; Code CED 15 01 01; Masse de l'élément 1 kg; Volume 0.001333 m3

**mt08exg020** kg Nagolita en vrac
Données techniques: Coût énergétique 100.005 MJ; Émission de CO2 14.808 kg; Code CED 16 04 03; Masse de l'élément 1 kg; Volume 0.001 m3
Déchets:
- emballage: re150101 Emballages en papier et en carton; quantité 0.009 kg
