# Bordure préfabriquée en béton

- Propriété du fichier: CYPE Ingenieros S.A.
- Format: FIEBDC-3/2016
- Logiciel: Générateur de prix de la construction. CYPE Ingenieros, S.A.
- Date: 23/09/2024
- Zone géographique: République du Congo
- Devise: XAF
- Coûts indirects: 3 %
- Frais généraux: 13 %
- Bénéfice: 6 %
- TVA: 18 %

## A VRD et aménagements extérieurs

### AV Espaces verts et mobilier urbain

#### AVB Bordures et rigoles

**AVB030** m Bordure préfabriquée en béton.
Pièces de bordure droite en béton, monocouche, avec section normalisée piéton A1 (20x14) cm, classe climatique B (absorption <=6%), classe de résistance à l'abrasion H (marche <=23 mm) et classe résistance à la flexion S (R-3,5 N/mm²), de 50 cm de longueur, selon NF EN 1340, placées sur base de béton massif (BCN: CPJ-CEM II/A 32,5 - P - B 20 - 15/25 - E: 1 - NA - P 18-305) d'épaisseur uniforme de 20 cm et 10 cm de largeur de chaque côté du bord, coulage depuis le camion, extension et vibrage, avec finition lissée à la règle, selon les pentes du projet et placé sur plateforme avec indice CBR > 5 (California Bearing Ratio), non comprise dans ce prix; le jointoiement de largeur maximale 5 mm avec du mortier de ciment, confectionné sur chantier, dosage 1:6. Comprend les extrémités ou contreforts de 1/3 et 2/3 de la hauteur du bord, respectivement du côté de la chaussée et au verso, avec un minimum de 10 cm, sauf dans le cas de revêtements flexibles.
Inclut: Implantation des alignements et des niveaux. Coulage et extension du béton en lit d'appui. Mise en place et nivellement des pièces, y compris les extrémités ou les contreforts. Remplissage des joints avec du mortier de ciment.
Critère pour le métré: Longueur mesurée selon documentation graphique du Projet.
Critère pour le mémoire: On mesurera la longueur réellement exécutée selon les spécifications du Projet.

| Code | U | Désignation | Quantité | Prix | Montant |
|---|---|---|---|---|---|
| mt10hmf040qaeg | m³ | Béton non armé prêt à l'emploi BCN: CPJ-CEM II/A 32,5 - P - B 20 - 15/25 - E: 1 - NA - P 18-305. (matériau) | 0.082 | 66269.7 | 5434.115 |
| mt08aaa010a | m³ | Eau. (matériau) | 0.006 | 1085.28 | 6.512 |
| mt01arg005a | t | Sable de carrière, pour mortier confectionné sur le chantier. (matériau) | 0.007 | 11724.58 | 82.072 |
| mt08cem000a | kg | Ciment gris en sacs. (matériau) | 1 | 78.86 | 78.860 |
| mt18jbg010aa | U | Bordure droite en béton, monocouche, avec section normalisée piéton A1 (20x14) cm, classe climatique B (absorption <=6%), classe de résistance à l'abrasion H (marche <=23 mm) et classe résistance à la flexion S (R-3,5 N/mm²), de 50 cm de longueur, selon NF EN 1340. (matériau) | 2.1 | 2176.54 | 4570.734 |
| mq06hor010 | h | Bétonnière électrique avec une capacité de gâchage de 160 l. (matériel) | 0.005 | 1683.71 | 8.419 |
| mo041 | h | Compagnon professionnel III/CP2 VRD espaces publics. (main-d'œuvre) | 0.325 | 2380.68 | 773.721 |
| mo087 | h | Ouvrier professionnel II/OP VRD espaces publics. (main-d'œuvre) | 0.362 | 1526.36 | 552.542 |
| % | % | Frais de chantier des unités d'ouvrage | 2 % | 11506.975 | 230.140 |
|  |  | Coûts directs |  |  | 11737.115 |

Déchets:
- pose: mt10hmf040qaeg Béton non armé prêt à l'emploi BCN: CPJ-CEM II/A 32,5 - P - B 20 - 15/25 - E: 1 - NA - P 18-305; facteur de déchet 0.00140846
- pose: mt01arg005a Sable de carrière, pour mortier confectionné sur le chantier; facteur de déchet 0.00501329
- pose: mt08cem000a Ciment gris en sacs; facteur de déchet 0.00756
- pose: mt18jbg010aa; facteur de déchet 0.0251444

## Ressources

**mt10hmf040qaeg** m³ Béton non armé prêt à l'emploi BCN: CPJ-CEM II/A 32,5 - P - B 20 - 15/25 - E: 1 - NA - P 18-305
Données techniques: Coût énergétique 1840.000 MJ; Émission de CO2 230.000 kg; Code CED 17 01 01; Masse de l'élément 2300 kg; Volume 1.533333 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt18jbg010aa** U Bordure droite en béton
Données techniques: Coût énergétique 2.636 MJ; Émission de CO2 9.007 kg; Code CED 17 01 01; Masse de l'élément 60 kg; Volume 0.04 m3
Déchets:
- emballage: re170201 Bois; quantité 0.004 kg
- emballage: re170203 Plastique; quantité 0.003 kg
