# Pelouse

- Propriété du fichier: CYPE Ingenieros S.A.
- Format: FIEBDC-3/2016
- Logiciel: Générateur de prix de la construction. CYPE Ingenieros, S.A.
- Date: 23/09/2024
- Zone géographique: République du Congo
- Devise: XAF
- Coûts indirects: 3 %
- Frais généraux: 13 %
- Bénéfice: 6 %
- TVA: 18 %

## A VRD et aménagements extérieurs

### AV Espaces verts et mobilier urbain

#### AVG Gazons et pelouses

**AVG020** m² Pelouse.
Pelouse par semence d'un mélange de graines de lodium, agrostis, fétuque et poa.
Inclut: Préparation du terrain et compostage du fond. Ratissage et retrait de tout matériau de taille supérieure à 2 cm. Distribution des graines. Recouvrement avec du terreau. Premier arrosage.
Critère pour le métré: Surface mesurée en projection horizontale, selon documentation graphique du Projet.
Critère pour le mémoire: On mesurera, en projection horizontale, la surface réellement exécutée selon les spécifications du Projet.

| Code | U | Désignation | Quantité | Prix | Montant |
|---|---|---|---|---|---|
| mt48tis010a | kg | Mélange de graines pour pelouse. (matériau) | 0.03 | 3582.29 | 107.469 |
| mt48tie030a | m³ | Terre végétale criblée, fournie en vrac. (matériau) | 0.15 | 13540.72 | 2031.108 |
| mt48tie040 | kg | Terreau propre criblé. (matériau) | 6 | 19.71 | 118.260 |
| mt48tif020a | kg | Engrais pour pré-semailles de pelouse. (matériau) | 0.1 | 822.73 | 82.273 |
| mt08aaa010a | m³ | Eau. (matériau) | 0.15 | 1085.28 | 162.792 |
| mq09rod010 | h | Rouleau léger. (matériel) | 0.025 | 1913.09 | 47.827 |
| mq09mot010 | h | Motoculteur 60/80 cm. (matériel) | 0.05 | 1475.81 | 73.791 |
| mo040 | h | Compagnon professionnel III/CP2 jardinier. (main-d'œuvre) | 0.116 | 2380.68 | 276.159 |
| mo115 | h | Ouvrier jardinier. (main-d'œuvre) | 0.232 | 1468.69 | 340.736 |
| % | % | Frais de chantier des unités d'ouvrage | 2 % | 3240.415 | 64.808 |
|  |  | Coûts directs |  |  | 3305.223 |

Déchets:
- pose: mt48tie030a Terre végétale criblée, fournie en vrac; facteur de déchet 0.003
- pose: mt48tif020a Engrais pour pré-semailles de pelouse; facteur de déchet 0.052198

## Ressources

**mt48tie030a** m³ Terre végétale criblée, fournie en vrac
Données techniques: Coût énergétique 151.700 MJ; Émission de CO2 8.200 kg; Code CED 17 05 04; Masse de l'élément 2050 kg; Volume 1.28125 m3

**mt48tif020a** kg Engrais pour pré-semailles de pelouse
Données techniques: Coût énergétique 30.291 MJ; Émission de CO2 3.674 kg; Code CED 06 10 99; Masse de l'élément 1 kg; Volume 0.001111 m3
Déchets:
- emballage: re170203 Plastique. (composant de déchet); quantité 0.003 kg; Code CED 17 02 03; Masse de l'élément 1 kg; Volume 0.001667 m3

**mt08aaa010a** m³ Eau
Données techniques: Coût énergétique 60.000 MJ; Émission de CO2 30.000 kg
