# Chaperon en aluminium

- Propriété du fichier: CYPE Ingenieros S.A.
- Format: FIEBDC-3/2016
- Logiciel: Générateur de prix de la construction. CYPE Ingenieros, S.A.
- Date: 10/04/2024
- Zone géographique: République du Congo
- Devise: XAF
- Coûts indirects: 3 %
- Frais généraux: 13 %
- Bénéfice: 6 %
- TVA: 18 %

## E Enveloppe et finition extérieure

### EC Éléments complémentaires de façade

#### ECC Chaperons et couvre-poteaux

**ECC030** m Chaperon en aluminium.
Chaperon métallique, en tôle pliée d'aluminium laqué de couleur blanche, avec un angle d'inclinaison de 10°, avec 60 microns d'épaisseur minimale de film sec, épaisseur 1,5 mm, développement 400 mm et 5 plis, avec larmier, pour recouvrement de murs; mise en place avec adhésif bitumineux d'application à froid, sur panneau structural contreplaqué vissé à tasseaux en bois; et scellement des joints entre pièces et, s'il y a lieu, des assemblages avec les murs avec mastic adhésif monocomposant.
Inclut: Préparation de la surface d'appui. Préparation de la base et des moyens de fixation. Implantation des pièces. Découpe des pièces. Mise en place et fixation des pièces métalliques nivelées horizontalement et verticalement. Scellement des joints et nettoyage.
Critère pour le métré: Longueur mesurée aux axes, selon documentation graphique du Projet.
Critère pour le mémoire: On mesurera, aux axes, la longueur réellement exécutée selon les spécifications du Projet.

| Code | U | Désignation | Quantité | Prix | Montant |
|---|---|---|---|---|---|
| mt20wwr010 | kg | Adhésif bitumineux d'application à froid, pour tôles métalliques. (matériau) | 0.25 | 5197.7 | 1299.425 |
| mt07mee203gf | m | Tasseau de 40x40 mm de section, en bois de pin maritime (Pinus pinaster), traité en autoclave, avec classe d'emploi 4, selon NF EN 335, finition brossée, avec une humidité inférieure à 20%. (matériau) | 1 | 1372.72 | 1372.720 |
| mt07mee203ge | m | Tasseau de 40x10 mm de section, en bois de pin maritime (Pinus pinaster), traité en autoclave, avec classe d'emploi 4, selon NF EN 335, finition brossée, avec une humidité inférieure à 20%. (matériau) | 1 | 872.08 | 872.080 |
| mt07tdm060a | m² | Panneau structural contreplaqué en bois de pin de Monterey (Pinus radiata), pour extérieur, selon NF EN 636, de 15 mm d'épaisseur, avec bords droits, Euroclasse D-s2, d0 de réaction au feu, selon NF EN 13501-1, classe E1 en émission de formaldéhyde, selon NF EN 13986. (matériau) | 0.25 | 11361.29 | 2840.323 |
| mt13blw131 | U | Vis pour fixation d'éléments en bois. (matériau) | 6 | 94.04 | 564.240 |
| mt20ame010s | m | Chaperon métallique, en tôle pliée d'aluminium laqué de couleur blanche, avec un angle d'inclinaison de 10°, avec 60 microns d'épaisseur minimale de film sec, épaisseur 1,5 mm, développement 400 mm et 5 plis, avec larmier, pour recouvrement de murs. (matériau) | 1 | 13665.72 | 13665.720 |
| mt22www010d | U | Cartouche de 290 ml de mastic adhésif monocomposant, neutre, super-élastique, à base de polymère MS, couleur transparente, avec résistance aux intempéries et aux rayons UV et élongation jusqu'à rupture 750%. (matériau) | 0.2 | 4522.34 | 904.468 |
| mo018 | h | Compagnon professionnel III/CP2 menuisier PVC et métal. (main-d'œuvre) | 0.163 | 2411.88 | 393.136 |
| mo059 | h | Ouvrier professionnel II/OP menuisier PVC et métal. (main-d'œuvre) | 0.081 | 1529.26 | 123.870 |
| % | % | Frais de chantier des unités d'ouvrage | 2 % | 22035.982 | 440.720 |
|  |  | Coûts directs |  |  | 22476.702 |

Déchets:
- pose: mt20wwr010 Adhésif bitumineux d'application à froid, pour tôles métalliques; facteur de déchet 0.07
- pose: mt07mee203gf; facteur de déchet 0.0139167
- pose: mt07mee203ge; facteur de déchet 0.014
- pose: mt07tdm060a; facteur de déchet 0.00849725
- pose: mt13blw131 Vis pour fixation d'éléments en bois; facteur de déchet 0.005
- pose: mt20ame010s; facteur de déchet 0.024
- pose: mt22www010d; facteur de déchet 0.06

## Ressources

**mt20wwr010** kg Adhésif bitumineux d'application à froid, pour tôles métalliques
Données techniques: Coût énergétique 56.035 MJ; Émission de CO2 0.662 kg; Code CED 17 03 02; Masse de l'élément 1 kg; Volume 0.001 m3
Déchets:
- emballage: re170203 Plastique. (composant de déchet); quantité 0.04 kg; Code CED 17 02 03; Masse de l'élément 1 kg; Volume 0.001667 m3

**mt07mee203gf** m Tasseau de 40x40 mm de section
Données techniques: Coût énergétique 55.391 MJ; Émission de CO2 -0.875 kg; Code CED 17 02 01; Masse de l'élément 0.66 kg; Volume 0.0006 m3
Déchets:
- emballage: re170203 Plastique; quantité 0.002 kg

**mt07mee203ge** m Tasseau de 40x10 mm de section
Données techniques: Coût énergétique 13.993 MJ; Émission de CO2 -0.211 kg; Code CED 17 02 01; Masse de l'élément 0.165 kg; Volume 0.00015 m3
Déchets:
- emballage: re170203 Plastique; quantité 0.002 kg

**mt07tdm060a** m² Panneau structural contreplaqué en bois de pin de Monterey (Pinus radiata)
Données techniques: Coût énergétique 203.465 MJ; Émission de CO2 0.491 kg; Code CED 17 02 01; Masse de l'élément 6.9 kg; Volume 0.006273 m3
Déchets:
- emballage: re170203 Plastique; quantité 0.03 kg

**mt13blw131** U Vis pour fixation d'éléments en bois
Données techniques: Coût énergétique 0.133 MJ; Émission de CO2 0.008 kg; Code CED 17 04 05; Masse de l'élément 0.0134 kg; Volume 0.000006 m3
Déchets:
- emballage: re150101 Emballages en papier et en carton. (composant de déchet); quantité 0.001 kg; Code CED 15 01 01; Masse de l'élément 1 kg; Volume 0.001333 m3

**mt20ame010s** m Chaperon métallique
Données techniques: Coût énergétique 178.327 MJ; Émission de CO2 12.739 kg; Code CED 17 04 02; Masse de l'élément 1.62 kg; Volume 0.00108 m3
Déchets:
- emballage: re170203 Plastique; quantité 0.008 kg

**mt22www010d** U Cartouche de 290 ml de mastic adhésif monocomposant
Données techniques: Coût énergétique 70.388 MJ; Émission de CO2 3.428 kg; Code CED 17 09 04; Masse de l'élément 0.421 kg; Volume 0.000281 m3
Déchets:
- emballage: re170203 Plastique; quantité 0.1 kg
