# Jambage en béton polymère

- Propriété du fichier: CYPE Ingenieros S.A.
- Format: FIEBDC-3/2016
- Logiciel: Générateur de prix de la construction. CYPE Ingenieros, S.A.
- Date: 23/09/2024
- Zone géographique: République du Congo
- Devise: XAF
- Coûts indirects: 3 %
- Frais généraux: 13 %
- Bénéfice: 6 %
- TVA: 18 %

## E Enveloppe et finition extérieure

### EC Éléments complémentaires de façade

#### ECJ Jambages

**ECJ010** m Jambage en béton polymère.
Jambage en béton polymère à surface polie, de couleur blanche, de 405x20 mm, avec ancrage métallique en acier inoxydable et grave adhérée à la surface sur sa face inférieure; mise en place avec du mortier-colle flexible et de grande adhérence, C2 S2 sur une couche de régularisation de mortier de ciment, confectionné sur chantier, avec adjuvant hydrofuge, dosage 1:3, sur lequel on introduit les ancrages métalliques; et scellement des joints entre pièces et des assemblages avec les murs, avec mastic de polyuréthane, application préalable de l'apprêt.
Inclut: Implantation des pièces. Découpe des pièces. Mise en place de règles et de fils d'aplomb fixés au mur. Mise en place et à l'aplomb, nivellement et alignement. Scellement des joints et nettoyage.
Critère pour le métré: Longueur mesurée par son plus grand développement linéaire, selon documentation graphique du Projet.
Critère pour le mémoire: On mesurera, par son plus grand développement linéaire, la longueur réellement exécutée selon les spécifications du Projet, y compris la longueur qui pourrait être perdue dans les onglets.

| Code | U | Désignation | Quantité | Prix | Montant |
|---|---|---|---|---|---|
| mt08aaa010a | m³ | Eau. (matériau) | 0.006 | 1085.28 | 6.512 |
| mt01arg005a | t | Sable de carrière, pour mortier confectionné sur le chantier. (matériau) | 0.007 | 11724.58 | 82.072 |
| mt08cem000a | kg | Ciment gris en sacs. (matériau) | 2.25 | 78.86 | 177.435 |
| mt08adt010 | kg | Adjuvant hydrofuge pour imperméabilisation des mortiers ou des bétons. (matériau) | 0.045 | 868.22 | 39.070 |
| mt20wwa040 | kg | Mortier-colle flexible et de grande adhérence, C2 S2, selon NF EN 12004. (matériau) | 3 | 427.44 | 1282.320 |
| mt20rhl020q | m | Jambage en béton polymère à surface polie, de couleur blanche, de 405x20 mm, avec ancrage métallique en acier inoxydable et grave adhérée à la surface sur sa face inférieure, fournie en pièces jusqu'à 2,6 m de longueur. (matériau) | 1.05 | 34935.82 | 36682.611 |
| mt20wwa025 | m | Profil en mousse de polyéthylène, de 6 mm de diamètre, pour remplissage des joints. (matériau) | 4.05 | 333.41 | 1350.311 |
| mt20wwa035 | U | Cartouche de 250 cm³ d' apprêt pour mastics. (matériau) | 0.051 | 4573.64 | 233.256 |
| mt20wwa030 | U | Cartouche de 310 cm³ de mastic de polyuréthane imperméable. (matériau) | 0.101 | 6257.76 | 632.034 |
| mq06hor010 | h | Bétonnière électrique avec une capacité de gâchage de 160 l. (matériel) | 0.005 | 1683.71 | 8.419 |
| mo020 | h | Compagnon professionnel III/CP2 construction. (main-d'œuvre) | 0.348 | 2380.68 | 828.477 |
| mo113 | h | Ouvrier d'exécution I/OE1 construction. (main-d'œuvre) | 0.395 | 1468.69 | 580.133 |
| % | % | Frais de chantier des unités d'ouvrage | 2 % | 41902.650 | 838.053 |
|  |  | Coûts directs |  |  | 42740.703 |

Déchets:
- pose: mt01arg005a Sable de carrière, pour mortier confectionné sur le chantier; facteur de déchet 0.00501329
- pose: mt08cem000a Ciment gris en sacs; facteur de déchet 0.00756
- pose: mt08adt010 Adjuvant hydrofuge pour imperméabilisation des mortiers ou des bétons; facteur de déchet 0.055
- pose: mt20wwa040 Mortier-colle flexible et de grande adhérence, C2 S2, selon NF EN 12004; facteur de déchet 0.07
- pose: mt20wwa025 Profil en mousse de polyéthylène, de 6 mm de diamètre, pour remplissage des joints; facteur de déchet 0.060101
- pose: mt20wwa030 Cartouche de 310 cm³ de mastic de polyuréthane imperméable; facteur de déchet 0.06

## Ressources

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08adt010** kg Adjuvant hydrofuge pour imperméabilisation des mortiers ou des bétons
Données techniques: Coût énergétique 71.130 MJ; Émission de CO2 2.824 kg; Code CED 17 09 04; Masse de l'élément 1 kg; Volume 0.000667 m3
Déchets:
- emballage: re170203 Plastique; quantité 0.032 kg

**mt20wwa040** kg Mortier-colle flexible et de grande adhérence, C2 S2, selon NF EN 12004
Données techniques: Coût énergétique 4.091 MJ; Émission de CO2 0.394 kg; Code CED 17 09 04; Masse de l'élément 1 kg; Volume 0.000667 m3
Déchets:
- emballage: re170203 Plastique; quantité 0.003 kg

**mt20rhl020q** m Jambage en béton polymère à surface polie
Données techniques: Coût énergétique 180.366 MJ; Émission de CO2 6.864 kg
Déchets:
- emballage: re170203 Plastique; quantité 0.003 kg

**mt20wwa025** m Profil en mousse de polyéthylène, de 6 mm de diamètre, pour remplissage des joints
Données techniques: Coût énergétique 0.368 MJ; Émission de CO2 0.014 kg; Code CED 17 06 04; Masse de l'élément 0.00198 kg; Volume 0.000003 m3
Déchets:
- emballage: re170203 Plastique; quantité 0.001 kg

**mt20wwa030** U Cartouche de 310 cm³ de mastic de polyuréthane imperméable
Données techniques: Coût énergétique 12.716 MJ; Émission de CO2 0.628 kg; Code CED 17 09 04; Masse de l'élément 0.021 kg; Volume 0.000014 m3
Déchets:
- emballage: re170203 Plastique; quantité 0.1 kg
