# Isolation thermique verticale du radier, avec du verre cellulaire

- Propriété du fichier: CYPE Ingenieros S.A.
- Format: FIEBDC-3/2016
- Logiciel: Générateur de prix de la construction. CYPE Ingenieros, S.A.
- Date: 23/09/2024
- Zone géographique: République du Congo
- Devise: XAF
- Coûts indirects: 3 %
- Frais généraux: 13 %
- Bénéfice: 6 %
- TVA: 18 %

## E Enveloppe et finition extérieure

### EI Isolations extérieures

#### EIO Fondations

**EIO020** m² Isolation thermique verticale du radier, avec du verre cellulaire.
Isolation thermique verticale du radier, constituée de panneau de verre cellulaire, de 600x450 mm et 70 mm d'épaisseur, selon NF EN 13167, résistance à la compression >= 1600 kPa, résistance thermique 0,51 m²K/W, conductivité thermique 0,036 W/(mK) et Euroclasse A1 de réaction au feu selon NF EN 13501-1; placé bord à bord comme coffrage perdu au périmètre de radier, sur le terrain; prête à l'imperméabilisation postérieure de la dalle en béton. Comprend l'adhésif bitumineux pour le scellement des joints.
Inclut: Nettoyage et préparation de la surface support. Implantation et découpe de l'isolant. Mise en place de l'isolant sur le terrain. Scellement des joints.
Critère pour le métré: Surface mesurée selon documentation graphique du Projet.
Critère pour le mémoire: On mesurera la surface réellement exécutée selon les spécifications du Projet.

| Code | U | Désignation | Quantité | Prix | Montant |
|---|---|---|---|---|---|
| mt14adg010a | kg | Adhésif bitumineux, formé par une dissolution de bitume asphaltique modifié et charges minérales dans le solvant de base, à application à froid. (matériau) | 0.48 | 10993.82 | 5277.034 |
| mt16pvi030ga | m² | Panneau de verre cellulaire, de 600x450 mm et 70 mm d'épaisseur, selon NF EN 13167, résistance à la compression >= 1600 kPa, résistance thermique 0,51 m²K/W, conductivité thermique 0,036 W/(mK) et Euroclasse A1 de réaction au feu selon NF EN 13501-1; à placer sur le terrain. (matériau) | 1.05 | 62624.1 | 65755.305 |
| mo054 | h | Compagnon professionnel III/CP2 poseur d'isolants rigides ou flexibles. (main-d'œuvre) | 0.186 | 2446.3 | 455.012 |
| mo101 | h | Ouvrier professionnel II/OP poseur d'isolants rigides ou flexibles. (main-d'œuvre) | 0.186 | 1526.36 | 283.903 |
| % | % | Frais de chantier des unités d'ouvrage | 2 % | 71771.254 | 1435.425 |
|  |  | Coûts directs |  |  | 73206.679 |

Déchets:
- pose: mt14adg010a; facteur de déchet 0.007
- pose: mt16pvi030ga; facteur de déchet 0.03

## Ressources

**mt14adg010a** kg Adhésif bitumineux
Données techniques: Coût énergétique 3.024 MJ; Émission de CO2 0.020 kg; Code CED 17 03 02; Masse de l'élément 1 kg; Volume 0.001 m3

**mt16pvi030ga** m² Panneau de verre cellulaire
Données techniques: Coût énergétique 257.604 MJ; Émission de CO2 10.821 kg; Code CED 17 06 04; Masse de l'élément 7.35 kg; Volume 0.01225 m3
Déchets:
- emballage: re170203 Plastique. (composant de déchet); quantité 0.034 kg; Code CED 17 02 03; Masse de l'élément 1 kg; Volume 0.001667 m3
