# Drainage sous un dallage en contact avec le terrain, avec nappes à excroissances avec un géotextile

- Propriété du fichier: CYPE Ingenieros S.A.
- Format: FIEBDC-3/2016
- Logiciel: Générateur de prix de la construction. CYPE Ingenieros, S.A.
- Date: 10/04/2024
- Zone géographique: République du Congo
- Devise: XAF
- Coûts indirects: 3 %
- Frais généraux: 13 %
- Bénéfice: 6 %
- TVA: 18 %

## E Enveloppe et finition extérieure

### EJ Étanchéité: drainages

#### EJD Dallages

**EJD020** m² Drainage sous un dallage en contact avec le terrain, avec nappes à excroissances avec un géotextile.
Drainage sous un dallage en contact avec le terrain, avec nappe drainante à excroissances en polyéthylène haute densité (PEHD/HDPE), avec des excroissances de 7,5 mm de hauteur, avec géotextile en polypropylène incorporé, résistance à la compression 150 kN/m² selon NF EN ISO 604, capacité de drainage 5 l/(s·m) et masse nominale 0,7 kg/m², placée avec des recouvrements à la base du dallage, sur le terrain; préparée pour l'imperméabilisation postérieure du dallage.
Inclut: Nettoyage et préparation de la surface. Mise en place de la nappe drainante et filtrante. Résolution des points singuliers.
Critère pour le métré: Surface mesurée selon documentation graphique du Projet.
Critère pour le mémoire: On mesurera la surface réellement exécutée selon les spécifications du Projet, y compris les bords et les recouvrements.

| Code | U | Désignation | Quantité | Prix | Montant |
|---|---|---|---|---|---|
| mt14gdo010b | m² | Nappe drainante à excroissances en polyéthylène haute densité (PEHD/HDPE), avec des excroissances de 7,5 mm de hauteur, avec géotextile en polypropylène incorporé, résistance à la compression 150 kN/m² selon NF EN ISO 604, capacité de drainage 5 l/(s·m) et masse nominale 0,7 kg/m². (matériau) | 1.1 | 3358.42 | 3694.262 |
| mo029 | h | Compagnon professionnel III/CP2 poseur de membranes d'étanchéité. (main-d'œuvre) | 0.058 | 2380.68 | 138.079 |
| mo067 | h | Ouvrier professionnel II/OP poseur de membranes d'étanchéité. (main-d'œuvre) | 0.058 | 1526.36 | 88.529 |
| % | % | Frais de chantier des unités d'ouvrage | 2 % | 3920.870 | 78.417 |
|  |  | Coûts directs |  |  | 3999.287 |

Déchets:
- pose: mt14gdo010b; facteur de déchet 0.07

## Ressources

**mt14gdo010b** m² Nappe drainante à excroissances en polyéthylène haute densité (PEHD/HDPE)
Données techniques: Coût énergétique 72.660 MJ; Émission de CO2 3.608 kg; Code CED 17 02 03; Masse de l'élément 0.7 kg; Volume 0.001167 m3
Déchets:
- emballage: re170203 Plastique. (composant de déchet); quantité 0.05 kg; Code CED 17 02 03; Masse de l'élément 1 kg; Volume 0.001667 m3
