# Fenêtre oeil de boeuf en aluminium

- Propriété du fichier: CYPE Ingenieros S.A.
- Format: FIEBDC-3/2016
- Logiciel: Générateur de prix de la construction. CYPE Ingenieros, S.A.
- Date: 10/04/2024
- Zone géographique: République du Congo
- Devise: XAF
- Coûts indirects: 3 %
- Frais généraux: 13 %
- Bénéfice: 6 %
- TVA: 18 %

## E Enveloppe et finition extérieure

### EM Menuiseries extérieures

#### EMU Aluminium

**EMU040** U Fenêtre oeil de boeuf en aluminium.
Fenêtre oeil de boeuf fixe en aluminium laqué imitation bois, de 80 cm de diamètre, gamme haute, avec profilés pourvus d'une rupture de pont thermique, avec classification à la perméabilité à l'air selon NF EN 12207, classification à l'étanchéité à l'eau selon NF EN 12208 et classification à la résistance à la charge du vent selon NF EN 12210 et avec précadre. Comprend les pattes d'ancrage pour la fixation de la menuiserie, le silicone neutre pour le scellement des joints périphériques extérieur et intérieur, entre la menuiserie et l'ouvrage.
Critère d'évaluation économique: Le prix ne comprend pas la mise en place sur site du précadre.
Inclut: Mise en place de la menuiserie. Ajustement final du vantail. Scellement des joints périphériques.
Critère pour le métré: Nombre d'unités prévues, selon documentation graphique du Projet.
Critère pour le mémoire: On mesurera le nombre d'unités réellement exécutées selon les spécifications du Projet.

| Code | U | Désignation | Quantité | Prix | Montant |
|---|---|---|---|---|---|
| mt25pfx175qg | U | Fenêtre oeil de boeuf fixe en aluminium laqué imitation bois, de 80 cm de diamètre, gamme haute, avec rupture de pont thermique, comprend des profilés pour formés à froid de précadre et de parclose avec le certificat de qualité QUALICOAT. (matériau) | 1 | 644432.08 | 644432.080 |
| mt22www050a | U | Cartouche de 300 ml de silicone neutre oxymique, à élasticité permanente et séchage rapide, couleur blanche, intervalle de température de travail de -60 à 150°C, avec résistance aux rayons UV, dureté Shore A approchée de 22, selon NF EN ISO 868 et élongation à la rupture >= 800%, selon NF EN ISO 8339. (matériau) | 0.224 | 4043.61 | 905.769 |
| mo018 | h | Compagnon professionnel III/CP2 menuisier PVC et métal. (main-d'œuvre) | 2.81 | 2411.88 | 6777.383 |
| mo059 | h | Ouvrier professionnel II/OP menuisier PVC et métal. (main-d'œuvre) | 2.806 | 1529.26 | 4291.104 |
| % | % | Frais de chantier des unités d'ouvrage | 2 % | 656406.336 | 13128.127 |
|  |  | Coûts directs |  |  | 669534.463 |

Déchets:
- pose: mt22www050a; facteur de déchet 0.06

## Ressources

**mt25pfx175qg** U Fenêtre oeil de boeuf fixe en aluminium laqué imitation bois
Données techniques: Coût énergétique 480.326 MJ; Émission de CO2 32.659 kg
Déchets:
- emballage: re150101 Emballages en papier et en carton. (composant de déchet); quantité 0.199 kg; Code CED 15 01 01; Masse de l'élément 1 kg; Volume 0.001333 m3
- emballage: re170201 Bois. (composant de déchet); quantité 0.111 kg; Code CED 17 02 01; Masse de l'élément 1 kg; Volume 0.000909 m3
- emballage: re170203 Plastique. (composant de déchet); quantité 0.143 kg; Code CED 17 02 03; Masse de l'élément 1 kg; Volume 0.001667 m3
- emballage: re170604 Matériaux d'isolation distincts de ceux spécifiés dans les codes 17 06 01 et 17 06 03. (composant de déchet); quantité 0.029 kg; Code CED 17 06 04; Masse de l'élément 1 kg; Volume 0.001667 m3

**mt22www050a** U Cartouche de 300 ml de silicone neutre oxymique
Données techniques: Coût énergétique 61.288 MJ; Émission de CO2 2.605 kg; Code CED 17 09 04; Masse de l'élément 0.3 kg; Volume 0.0002 m3
Déchets:
- emballage: re170203 Plastique; quantité 0.1 kg
