# Paroi intérieure avec panneaux de sectorisation

- Propriété du fichier: CYPE Ingenieros S.A.
- Format: FIEBDC-3/2016
- Logiciel: Générateur de prix de la construction. CYPE Ingenieros, S.A.
- Date: 10/04/2024
- Zone géographique: République du Congo
- Devise: XAF
- Coûts indirects: 3 %
- Frais généraux: 13 %
- Bénéfice: 6 %
- TVA: 18 %

## F Aménagements et finitions

### FC Cloisons

#### FCP Panneaux sandwich isolants

**FCP010** m² Paroi intérieure avec panneaux de sectorisation.
Paroi intérieure avec panneaux à rainure et languette de sectorisation en acier galvanisé avec isolation incorporée, de 80 mm d'épaisseur et 1150 mm de largeur, constitués de côté extérieur en tôle micro-nervurée finition prélaqué, RC3 et RUV2, selon NF EN 10169, de 0,5 mm d'épaisseur, âme isolante de laine de roche de densité moyenne 120 kg/m³ et côté intérieur en tôle micro-nervurée finition prélaqué, de 0,5 mm d'épaisseur, conductivité thermique 0,455 W/(mK), Euroclasse A2-s1, d0 de réaction au feu selon NF EN 13501-1, résistance au feu EI 90 selon NF EN 1366-1. Comprend les accessoires de fixation des panneaux et le silicone neutre oxymique pour le scellement des joints.
Critère d'évaluation économique: Le prix ne comprend pas la résolution des rencontres et des points singuliers.
Inclut: Implantation des panneaux. Mise en place et fixation des panneaux. Scellement des joints.
Critère pour le métré: Surface mesurée selon documentation graphique du Projet, sans dupliquer les coins ni les rencontres, en déduisant les ouvertures de surface supérieure à 3 m².
Critère pour le mémoire: On mesurera la surface réellement exécutée selon les spécifications du Projet, sans dupliquer les coins ni les rencontres, en déduisant les ouvertures de surface supérieure à 3 m².

| Code | U | Désignation | Quantité | Prix | Montant |
|---|---|---|---|---|---|
| mt12ppa020bei | m² | Panneau à rainure et languette de sectorisation en acier galvanisé avec isolation incorporée, de 80 mm d'épaisseur et 1150 mm de largeur, constitué de côté extérieur en tôle micro-nervurée finition prélaqué, RC3 et RUV2, selon NF EN 10169, de 0,5 mm d'épaisseur, âme isolante de laine de roche de densité moyenne 120 kg/m³ et côté intérieur en tôle micro-nervurée finition prélaqué, de 0,5 mm d'épaisseur, conductivité thermique 0,455 W/(mK), Euroclasse A2-s1, d0 de réaction au feu selon NF EN 13501-1, résistance au feu EI 90 selon NF EN 1366-1. (matériau) | 1.05 | 40632.69 | 42664.325 |
| mt12ppa100b | U | Kit d'accessoires de fixation, pour panneaux sandwich isolants, dans des cloisons. (matériau) | 0.2 | 8292.39 | 1658.478 |
| mt21qui025a | U | Cartouche de 300 ml de silicone neutre oxymique, incolore, Euroclasse B-s3, d0 de réaction au feu, selon NF EN 13501-1, dureté Shore A approchée de 22, selon NF EN ISO 868 et reprise élastique >=90%, selon NF EN ISO 7389. (matériau) | 0.1 | 3710.2 | 371.020 |
| mo053 | h | Compagnon professionnel III/CP2 plaquiste. (main-d'œuvre) | 0.337 | 2446.3 | 824.403 |
| mo100 | h | Ouvrier professionnel II/OP plaquiste. (main-d'œuvre) | 0.337 | 1526.36 | 514.383 |
| % | % | Frais de chantier des unités d'ouvrage | 2 % | 46032.609 | 920.652 |
|  |  | Coûts directs |  |  | 46953.261 |

Déchets:
- pose: mt12ppa020bei; facteur de déchet 0.0072
- pose: mt21qui025a; facteur de déchet 0.06

## Ressources

**mt12ppa020bei** m² Panneau à rainure et languette de sectorisation en acier galvanisé avec isolation incorporée
Données techniques: Coût énergétique 332.220 MJ; Émission de CO2 33.134 kg; Code CED 17 04 05; Masse de l'élément 17 kg; Volume 0.008095 m3
Déchets:
- emballage: re170203 Plastique. (composant de déchet); quantité 0.032 kg; Code CED 17 02 03; Masse de l'élément 1 kg; Volume 0.001667 m3

**mt21qui025a** U Cartouche de 300 ml de silicone neutre oxymique
Données techniques: Coût énergétique 87.088 MJ; Émission de CO2 3.667 kg; Code CED 17 09 04; Masse de l'élément 0.45 kg; Volume 0.0003 m3
Déchets:
- emballage: re170203 Plastique; quantité 0.1 kg
