# Paroi intérieure avec panneaux de sectorisation

- Propriété du fichier: CYPE Ingenieros S.A.
- Format: FIEBDC-3/2016
- Logiciel: Générateur de prix de la construction. CYPE Ingenieros, S.A.
- Date: 10/04/2024
- Zone géographique: République du Congo
- Devise: XAF
- Coûts indirects: 3 %
- Frais généraux: 13 %
- Bénéfice: 6 %
- TVA: 18 %

## F Aménagements et finitions

### FC Cloisons

#### FCP Panneaux sandwich isolants

**FCP010** m² Paroi intérieure avec panneaux de sectorisation.
Paroi intérieure avec panneaux à rainure et languette de sectorisation en acier galvanisé avec isolation incorporée, de 120 mm d'épaisseur et 1150 mm de largeur, constitués de côté extérieur en tôle lisse finition prélaqué, RC3 et RUV2, selon NF EN 10169, de 0,6 mm d'épaisseur, âme isolante de laine de roche de densité moyenne 120 kg/m³ et côté intérieur en tôle lisse finition prélaqué, de 0,6 mm d'épaisseur, conductivité thermique 0,308 W/(mK), Euroclasse A2-s1, d0 de réaction au feu selon NF EN 13501-1, résistance au feu EI 240 selon NF EN 1366-1. Comprend les accessoires de fixation des panneaux et le silicone neutre oxymique pour le scellement des joints.
Critère d'évaluation économique: Le prix ne comprend pas la résolution des rencontres et des points singuliers.
Inclut: Implantation des panneaux. Mise en place et fixation des panneaux. Scellement des joints.
Critère pour le métré: Surface mesurée selon documentation graphique du Projet, sans dupliquer les coins ni les rencontres, en déduisant les ouvertures de surface supérieure à 3 m².
Critère pour le mémoire: On mesurera la surface réellement exécutée selon les spécifications du Projet, sans dupliquer les coins ni les rencontres, en déduisant les ouvertures de surface supérieure à 3 m².

| Code | U | Désignation | Quantité | Prix | Montant |
|---|---|---|---|---|---|
| mt12ppa020dpg | m² | Panneau à rainure et languette de sectorisation en acier galvanisé avec isolation incorporée, de 120 mm d'épaisseur et 1150 mm de largeur, constitué de côté extérieur en tôle lisse finition prélaqué, RC3 et RUV2, selon NF EN 10169, de 0,6 mm d'épaisseur, âme isolante de laine de roche de densité moyenne 120 kg/m³ et côté intérieur en tôle lisse finition prélaqué, de 0,6 mm d'épaisseur, conductivité thermique 0,308 W/(mK), Euroclasse A2-s1, d0 de réaction au feu selon NF EN 13501-1, résistance au feu EI 240 selon NF EN 1366-1. (matériau) | 1.05 | 51734.14 | 54320.847 |
| mt12ppa100b | U | Kit d'accessoires de fixation, pour panneaux sandwich isolants, dans des cloisons. (matériau) | 0.2 | 8292.39 | 1658.478 |
| mt21qui025a | U | Cartouche de 300 ml de silicone neutre oxymique, incolore, Euroclasse B-s3, d0 de réaction au feu, selon NF EN 13501-1, dureté Shore A approchée de 22, selon NF EN ISO 868 et reprise élastique >=90%, selon NF EN ISO 7389. (matériau) | 0.1 | 3710.2 | 371.020 |
| mo053 | h | Compagnon professionnel III/CP2 plaquiste. (main-d'œuvre) | 0.406 | 2446.3 | 993.198 |
| mo100 | h | Ouvrier professionnel II/OP plaquiste. (main-d'œuvre) | 0.406 | 1526.36 | 619.702 |
| % | % | Frais de chantier des unités d'ouvrage | 2 % | 57963.245 | 1159.265 |
|  |  | Coûts directs |  |  | 59122.510 |

Déchets:
- pose: mt12ppa020dpg; facteur de déchet 0.0072
- pose: mt21qui025a; facteur de déchet 0.06

## Ressources

**mt12ppa020dpg** m² Panneau à rainure et languette de sectorisation en acier galvanisé avec isolation incorporée
Données techniques: Coût énergétique 440.636 MJ; Émission de CO2 43.998 kg; Code CED 17 04 05; Masse de l'élément 22.6 kg; Volume 0.010762 m3
Déchets:
- emballage: re170203 Plastique. (composant de déchet); quantité 0.032 kg; Code CED 17 02 03; Masse de l'élément 1 kg; Volume 0.001667 m3

**mt21qui025a** U Cartouche de 300 ml de silicone neutre oxymique
Données techniques: Coût énergétique 87.088 MJ; Émission de CO2 3.667 kg; Code CED 17 09 04; Masse de l'élément 0.45 kg; Volume 0.0003 m3
Déchets:
- emballage: re170203 Plastique; quantité 0.1 kg
