# Isolation thermique de planchers chauffants/rafraîchissants, avec des panneaux en fibres de bois

- Propriété du fichier: CYPE Ingenieros S.A.
- Format: FIEBDC-3/2016
- Logiciel: Générateur de prix de la construction. CYPE Ingenieros, S.A.
- Date: 10/04/2024
- Zone géographique: République du Congo
- Devise: XAF
- Coûts indirects: 3 %
- Frais généraux: 13 %
- Bénéfice: 6 %
- TVA: 18 %

## F Aménagements et finitions

### FI Isolations intérieures

#### FIH Chapes flottantes

**FIH070** m² Isolation thermique de planchers chauffants/rafraîchissants, avec des panneaux en fibres de bois.
Isolation thermique de planchers chauffants/rafraîchissants, sur plancher de panneau en bois lamellé croisé (CLT), constituée de panneau isolant monocouche, en fibres de bois, de 140 mm d'épaisseur et 1250x600 mm, à surface lisse et usinage latéral à feuillures mi-bois, selon NF EN 13171, résistance thermique 3,6 m²K/W, conductivité thermique 0,039 W/(mK), densité 140 kg/m³, placé bord à bord, simplement appuyé, mise en place préalable de pare-vapeur étanche à l'air, en polyéthylène, de 0,20 mm d'épaisseur et 188 g/m², de 145 m d'épaisseur de la couche d'air équivalente à la diffusion de la vapeur d'eau, selon NF EN 1931, perméabilité à l'air 0,03 m³/h·m² à 50 Pa, Euroclasse E de réaction au feu selon NF EN 13501-1; prêt à recevoir un système de plancher chauffant/rafraîchissant, avec une couche de mortier. Comprend les agrafes, la colle pour le scellement de rencontres et la bande autoadhésive pour le scellement des joints.
Inclut: Nettoyage et préparation de la surface support. Scellement des rencontres. Mise en place du pare-vapeur. Découpe de la bande de scellement. Mise en place de la bande de scellement. Découpe et préparation de l'isolant. Mise en place de l'isolant.
Critère pour le métré: Surface mesurée selon documentation graphique du Projet.
Critère pour le mémoire: On mesurera la surface réellement exécutée selon les spécifications du Projet.

| Code | U | Désignation | Quantité | Prix | Montant |
|---|---|---|---|---|---|
| mt15pdr200b | m² | Pare-vapeur étanche à l'air, en polyéthylène, de 0,2 mm d'épaisseur et 188 g/m², de 145 m d'épaisseur de la couche d'air équivalente à la diffusion de la vapeur d'eau, selon NF EN 1931, perméabilité à l'air 0,03 m³/h·m² à 50 Pa, Euroclasse E de réaction au feu selon NF EN 13501-1, intervalle de température de travail de -40 à 80°C, fourni en rouleaux de 3,20x25 m, selon NF EN 13984. (matériau) | 1.12 | 1751.77 | 1961.982 |
| mt15pdr300a | U | Agrafe, en acier galvanisé, de 6 mm de hauteur; pour la fixation de membranes pour le contrôle du flux de vapeur. (matériau) | 5 | 17.36 | 86.800 |
| mt15pdr050d | m | Ruban autoadhésif, en polyéthylène, avec adhésif acrylique sans dissolvants, armature en polyéthylène et couche de séparation en papier siliconé, de 0,34 mm d'épaisseur et 100 mm de largeur, intervalle de température de travail de -40 à 80°C, pour le scellement des rencontres entre panneaux et pour la fixation et le scellement de membranes d'étanchéité et pour le contrôle du flux de vapeur, fournie en rouleaux de 25 m de longueur. (matériau) | 1.02 | 2146.07 | 2188.991 |
| mt15pdr310a | U | Cartouche de 310 ml de colle, à base de polymères en dispersion aqueuse, sans dissolvants; pour le scellement de membranes pour le contrôle du flux de vapeur. (matériau) | 0.17 | 12040.54 | 2046.892 |
| mt16bab090q | m² | Panneau isolant monocouche, en fibres de bois, de 140 mm d'épaisseur et 1250x600 mm, à surface lisse et usinage latéral à feuillures mi-bois, selon NF EN 13171, résistance thermique 3,6 m²K/W, conductivité thermique 0,039 W/(mK), densité 140 kg/m³, Euroclasse E de réaction au feu selon NF EN 13501-1. (matériau) | 1.05 | 31983.73 | 33582.917 |
| mo054 | h | Compagnon professionnel III/CP2 poseur d'isolants rigides ou flexibles. (main-d'œuvre) | 0.144 | 2446.3 | 352.267 |
| mo101 | h | Ouvrier professionnel II/OP poseur d'isolants rigides ou flexibles. (main-d'œuvre) | 0.118 | 1526.36 | 180.110 |
| % | % | Frais de chantier des unités d'ouvrage | 2 % | 40399.959 | 807.999 |
|  |  | Coûts directs |  |  | 41207.958 |

Déchets:
- pose: mt15pdr200b; facteur de déchet 0.06
- pose: mt15pdr050d; facteur de déchet 0.044
- pose: mt15pdr310a; facteur de déchet 0.03
- pose: mt16bab090q; facteur de déchet 0.024

## Ressources

**mt15pdr200b** m² Pare-vapeur étanche à l'air
Données techniques: Coût énergétique 28.089 MJ; Émission de CO2 1.029 kg; Code CED 17 06 04; Masse de l'élément 0.188 kg; Volume 0.000313 m3
Déchets:
- emballage: re170203 Plastique. (composant de déchet); quantité 0.024 kg; Code CED 17 02 03; Masse de l'élément 1 kg; Volume 0.001667 m3

**mt15pdr300a** U Agrafe, en acier galvanisé, de 6 mm de hauteur; pour la fixation de membranes pour le contrôle du flux de vapeur
Données techniques: Coût énergétique 0.713 MJ; Émission de CO2 1.122 kg
Déchets:
- emballage: re150101 Emballages en papier et en carton. (composant de déchet); quantité 1.32 kg; Code CED 15 01 01; Masse de l'élément 1 kg; Volume 0.001333 m3

**mt15pdr050d** m Ruban autoadhésif
Données techniques: Coût énergétique 9.819 MJ; Émission de CO2 0.081 kg; Code CED 17 02 03; Masse de l'élément 0.032 kg; Volume 0.000053 m3
Déchets:
- emballage: re170201 Bois. (composant de déchet); quantité 0.04 kg; Code CED 17 02 01; Masse de l'élément 1 kg; Volume 0.000909 m3

**mt15pdr310a** U Cartouche de 310 ml de colle
Données techniques: Coût énergétique 52.250 MJ; Émission de CO2 2.596 kg; Code CED 17 09 04; Masse de l'élément 0.39 kg; Volume 0.00026 m3
Déchets:
- emballage: re170203 Plastique; quantité 0.2 kg

**mt16bab090q** m² Panneau isolant monocouche
Données techniques: Coût énergétique 205.566 MJ; Émission de CO2 5.064 kg; Code CED 17 06 04; Masse de l'élément 19.6 kg; Volume 0.032667 m3
Déchets:
- emballage: re170203 Plastique; quantité 0.034 kg
